# Neubau Realschule Hohenbrunn
Angebotsaufforderung (GAEB DA XML 3.2, DA83)
Projekt: RH
Währung: EUR
Bieterkommentare zugelassen: ja
Erstellt mit: GXML Toolbox V3.3 R20230829, iTWO_64 V24.0.667, 20.02.2026

## LEISTUNGSVERZEICHNIS
LEISTUNGSVERZEICHNIS

RH - Neubau Realschule Hohenbrunn

Bauherr:
Zweckverband staatliche weiterführende Schulen im Südosten des Landkreises München (Schulzweckverband Südost),
Professor-Messerschmitt-Strasse 1,
85579 Neubiberg

Lage der Baustelle:
Taufkirchner Straße Ecke Hohenbrunner Straße

Adresse:
Hohenbrunner Strasse 110
85662 Hohenbrunn bei München

Gewerk:
3000  Müllmanagement

Stand: 20.02.2026

## INHALTSVERZEICHNIS
INHALTSVERZEICHNIS
A - BAUGRUNDSTÜCK / ALLGEMEINE BAUBESCHREIBUNG

A.01 Objektbeschreibung der geplanten Baumaßnahme
A.02 Abmessungen der Bauteile
A.03 Gebäudekennzahlen
A.04 Konstruktionen
A.05 Städtebauliche Einbindung

B - ZUSÄTZLICHE ALLGEMEINE VERTRAGSBEDINGUNGEN

B.01 Beim Ausfüllen des LV unbedingt zu beachten
B.02 Automatische Sortierung
B.04 Materialökologie
B.05 Aufenthalts-, Sanitär- und Lagerräume
B.06 Firmenschilder

C - ZUSÄTZLICHE TECHNISCHE VERTRAGSBEDINGUNGEN (GEWERKESPEZIFISCH)

C.01 Angebot des Bieters, Art und Umfang der Leistungen
C.02 Ausführung allgemein
C.03 Schutz bestehender Flächen
C.04 Dokumentation
C.05 Einmessung
C.06 Abkürzungen
C.07 Anlagenverzeichnis
D - GRUNDBESCHRIEBE UND LEISTUNGSPOSITIONEN
D.01 Nachhaltigkeitszertifizierung, DGNB+QNG

LEISTUNGSVERZEICHNIS

1  ALLGEMEINES, PLANUNG
2  ENTSORGUNGSKONZEPT
3  DOKUMENTATION
4  STUNDENLOHNARBEITEN

ZUSAMMENSTELLUNG

## A - BAUGRUNDSTÜCK / ALLGEMEINE BAUBESCHREIBUNG
A - BAUGRUNDSTÜCK/ ALLGEMEINE BAUBESCHREIBUNG

A.01 Objektbeschreibung der geplanten Baumaßnahmen

Eine vierzügige sechsstufige Realschule soll unter Berücksichtigung aktueller pädagogischer Konzepte („Lernhaus“) neu errichtet werden, um den steigenden Schülerzahlen gerecht werden zu können. Die geplante Schülerzahl beträgt ca. 770 Schüler.

Die Realschule liegt auf den Flurstücken Nr. 261, 253, 254 neben der Taufkirchner Straße und die Freisportfläche auf dem Flurstuck 256/1 und 255/6, Hohenbrunner Straße 110.

Das zur Verfügung gestellte Projektgrundstück hat eine Fläche von ca. 24.950 m² (GB-Bildung) und ca. 18.200 m² (GB-Sport). Es setzt sich zusammen aus den Flurnummern 261, 253, 254 (Realschule und Zweifachturnhalle), 256/1 und 255/6 (Freisportgelände).

Aus vorangegangenen Untersuchungen auf dem Grundstück 261 (Freisportgelände) ist bekannt, dass sich in diesem Bereich eine ehemalige Kiesgrube befindet.

Das Grundstück ist weitgehend eben und fällt leicht von Südosten nach Nordwesten von 569,42m üNN an der Kreuzung der Taufkirchner Straße mit den Bahnlinien bis auf 568,73m üNN in Richtung der Hohenbrunner Straße.

Die bestehende Geländehöhe im Bereich des geplanten Pausenhofes und des Eingangs des Schulgebäudes liegt bei ca. 568,37 und 568,49 m üNN. Es liegt ein Bebauungsplan für die betreffenden Grundstücke vor. Die Inbetriebnahme des Gebäudes ist zum Beginn des Schuljahres 2027/2028 geplant.

Der Neubau besteht aus 3 miteinander verbundenen Rechtecken unterschiedlicher Geschossigkeit sowie einem kleinen Nebengebäude.

Zentrales Gebäude bildet der Bauteil A: Hier sind auf 4 Etagen (UG, EG, 2 Obergeschosse) die Pausenhalle, die Verwaltung sowie zahlreiche Fachräume untergebracht. Im Keller befinden sich Lager- und Archivräume sowie zahlreiche Räume für die Haustechnik. Ein geplanter Aufzug verbindet alle Etagen barrierefrei. Das UG, weite Teiles EGs sowie das Tragwerk der zentralen Pausenhalle sind in Sichtbeton geplant. Das selbe gilt für den zentralen Erschließungskern sowie das Fluchttreppenhaus im Süden. Der übrige Teil ist als Holz-Hybridkonstruktion geplant.

An den zentralen Erschließungskern schließt nördlich der Bauteil B an. Er ist nicht unterkellert und besteht aus Erdgeschoss plus einem Obergeschoss. In diesem Bauteil sind die Klassenzimmer sowie die Ausweich- und Gruppenräume untergebracht. Zur Differenzierung stehen die ausgeweiteten Flurflächen zur Verfügung. Durch die Aufgliederung in Nutzungseinheiten sind die Verkehrsflächen keine notwendigen Flure und können somit voll genutzt werden.

Den dritten Bauteil bildet die Sporthalle im Bauteil C. Sie schließt westlich an den BT A an. Die Sporthalle ist im UG angeordnet und wird über Fenster im Luftraum im EG natürlich belichtet. Die Umkleiden und Geräteräume und weitere Nebenräume der Sporthalle schließen im UG ebenengleich an. Im EG sind im BT C auch noch die Mensa mit Küche sowie Räume für den Ganztag untergebracht. Der Bauteil C ist in Stahlbeton konstruiert, das Tragwerk der Sporthalle besteht aus weitgespannten Leimholzbindern.

Im kleinen Nebengebäude bei den Freisportflächen (Bauteil D) sind neben den Umkleide- und Duschräume vor allem Lagermöglichkeiten vorgesehen. Das Gebäude ist als reiner Holzbau konstruiert, die Bodenplatte ist aus Stahlbeton.

A.02 Abmessungen der Bauteile

BT A: L x B ca. 54,8 m x 38,0 m,
Höhe Attika ca. 12,30 m

BT B: L x B ca. 43,10 m x 38,80 m,
Höhe Attika ca. 8,50 m

BT C: L x B ca. 43,60 m x 38,00 m,
Höhe Attika ca. 4,70 m

Die Unterkellerung reicht bis ca. -4,57 m unter +/- 0.00m.

Schulgebäude: Angabe ±0,00 = 569,00 ü.NHN (hier relevant).
(Achtung: Freisportgelände: Angabe Landschaftsplanung ±0,00 =567,68 ü.NHN).

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
A.03 Gebäudekennzahlen

BT A BRI 32.300 m3
BGF 7.450 m2

BT B BRI 14.910 m3
BGF 3.470 m2

BT C BRI 16.470 m3
BGF 2.820 m2

BT D BRI 875 m3
BGF 210 m2

BT F = Fahrradüberdachung

A.04 Konstruktionen

Die Außenwände der Bauteile A und B werden weitestgehend in Rahmenholzbauweise mit Mineralwolldämmung und Holzbekleidung bzw. mit Holz-Elementfenstern ausgeführt.

Die Innenwände und aussteifenden Elemente in Massivholzbauweise (Brettsperrholz) mit Aufdopplung nach akustischen und brandschutztechnischen Erfordernissen (zweischalige Konstruktionen).

Die Erschließungs- und Installationskerne sowie die Brandwände werden betoniert.

Für die Decken ab dem Obergeschoß kommen Holz-Beton-Verbunddecken zur Ausführung

Die Untersicht dieser Decke bleibt am Ende sichtbar (keine Abhangdecken). Die Installationen werden weitestgehend im Bodenaufbau geführt.

Im Bereich der STB-Decken werden Abhangdecken vorgesehen. Übergeordnete Bereiche wie die Pausenhalle, die Sporthalle werden über eine zentrale Lüftungsanlage im UG BT A versorgt. Die übrigen Räume erhalten dezentrale Geräte, die in die Fassaden integriert sind.

Wichtig: Die Erstellung des nichtunterkellerten Gebäudeteils (BT-B) kann erst nach
der Erstellung der unterkellerten Gebäudeteile (BT-A + BT-C) erfolgen.

A.05 Städtebauliche Einbindung

Die Umgebung des Baugrundstücks ist momentan noch weitestgehend frei. Erst jenseits der anliegenden S-Bahnlinie schließt vorwiegend kleinteilige Wohnbebauung an. Für das im Norden angrenzende Grundstück wird derzeit eine umfangreiche Bebauung geplant (Geschosswohnungsbau mit Tiefgarage). Über die Hohenbrunner Straße gelangt man zum naheliegenden Baugrundstück für die Freisportanlagen.

Die Freisportanlagen im Nordwesten des Schulgebiets umfassen ein Rasenspielfeld, ein Beachvolleyballfeld inklusive Kugelstoßanlage, sowie eine Laufbahn und zwei weitere kleine Nebenanlagen, die den Bedarf für Aktivitäten in der Freisportflächen decken. Die Anlage ist fußläufig erreichbar. Zur Querung der Straße ist ein Zebrastreifen vorgesehen.

A.06 Gebäudekonzept

Insbesonders im BT B ist die Schule nach dem Lernhausprinzip konzipiert. Die innenliegenden zentralen Bereiche werden dabei über Verglasungen in den Ganztagesräumen natürlich belichtet.

Durch die natürliche Belichtung sind diese Räume prädestiniert, um attraktive Angebote für moderne Lernformen zu ermöglichen. Diese Flächen bieten Raum für gemeinschaftliches und freies Lernen und Kommunizieren.

Unterricht findet damit nicht nur in den Klassenräumen statt, sondern auch in den unterschiedlich dimensionierten und gestalteten Bereichen der allgemeinen Zonen und Erschließungsbereiche. Die Aula mit der großzügen Eingangssituation ist zentraler AnIaufpunkt in den Pausen. Bei Bedarf kann der angrenzende Mehrzweckraum über große Türen zugeschaltet werden.

Die Aula/Pausenhalle wird als Versammlungsstätte ausgelegt. Eine nähere Definition und ggf. erforderliche Abweichungen von der VStättV werden im Brandschutznachweis festgeschrieben.

Der Haupteingang des Neubaus ist in Richtung der Taufkirchner Straße orientiert. Ein zweiter Eingang befindet sich im Westen in Richtung der Pausenflächen.

Die Baustellenerschließung kann auf Grund der Böschung entlang der Taufkirchner Straße (B471) nur über die Hohenbrunner Straße erfolgen. Das Baugrundgutachten liegt diesem Leistungsverzeichnis als Anlage bei. Der Geländeverlauf ist sehr regelmäßig. Das Gelände fällt von Süd nach Nord von ca. +535,5 ü.NN auf +534,5 Ü.NN.

Auf Grundlage des Baugrundgutachtens sind keine Maßnahmen gegen stehendes Wasser notwendig, es wurde aber ein Abdichtungskonzept gegen Radon entwickelt.

-

## B - ZUSÄTZLICHE ALLGEMEINE VERTRAGSBEDINGUNGEN

## B.01 Beim Ausfüllen des LV unbedingt zu beachten
B.01 Beim Ausfüllen des LV unbedingt zu beachten

Die vom Bieter auszufüllenden Felder für Einheitspreis und Gesamtbetrag befinden sich am Ende einer jeden Position, bzw. nach der Leitbeschreibung. Die Mengenansätze und Abrechnungseinheiten dürfen keinesfalls verändert werden. Ebenso darf die Reihenfolge der Positionen und die Endzusammenstellung nicht verändert werden.

Grundlage des Angebotes ist die Leistungsbeschreibung. Der Bieter ist gehalten, die im Leistungsverzeichnis beschriebenen Details auf Vollständigkeit, fachgerechte Ausführung und Eignung für den vorgesehenen Verwendungszweck zu überprüfen. Etwaige Unklarheiten und Abweichungen mit den zur besseren Verständlichkeit beiliegenden Pläne sind vor der Abgabe des Angebotes mit der ausschreibenden Stelle zu klären.
Alle ausgeschriebenen Maße sind ca. Angaben, wenn nicht von bis Angegeben, dann mit einer Abweichung von bis zu 5%, die Maße sind exakt vor Ort zu überprüfen.

## B.02 Automatische Sortierung
B.02 Automatische Sortierung
Die Verdingungsunterlagen und das Leistungsverzeichnis wurden automatisch sortiert.
Der Bieter hat die Vollständigkeit der Unterlagen anhand der Seitenzahlen zu überprüfen und eventuell fehlende Blätter bei der ausschreibenden Stelle anzufordern. Doppelseiten sind auszusortieren und zu vernichten. Alle Seiten sind fortlaufend durchnummeriert.

Dieser Punkt ist nicht bei elektronischen Vergaben gültig, in denen Leistungsverzeichnisse nicht als pdf oder in ausgedruckter Form auf Papier zur Verfügung gestellt werden.

## B.03 Nachhaltigkeitszertifizierung, DGNB+QNG
B.03 Nachhaltigkeitszertifizierung, DGNB+QNG

Stand: 14.09.2025

Folgendes ist vom Bieter / Auftragnehmer zu beachten:

NACHHALTIGKEITSZERTIFIZIERUNG

Vorliegendes Bauvorhaben wird anteilig durch staatliche Fördergelder finanziert. Als Nachweis des Förderbestands wird das Qualitätssiegel für Nachhaltige Gebäude (QNG) sowie eine Nachhaltigkeitszertifizierung nach der Deutschen Gesellschaft für Nachhaltiges Bauen (DGNB) herangezogen. Für die Einhaltung der Mindestanforderungen müssen daher, bei der Verwendung von Materialien, Produkten und Baustoffen konkrete Vorgaben eingehalten werden. Auch Vorgaben zur Dokumentation, der Nachweisführung, Unternehmererklärungen, etc. sind zu erfüllen.

Angestrebt wird eine Nachhaltigkeitszertifizierung nach DGNB Silber und QNG Plus. Für die Materialqualität und dessen Umwelteinwirkung wird die Qualitätsstufe 3 angestrebt.

BAUSTOFFE

Für die Zertifizierung werden unter anderem Anforderungen an die Herkunft und an die Schadstofffreiheit der Baustoffe gestellt. Ziel ist der Schutz der Umwelt und der Nutzer. Daher wird mit Fertigstellung der Maßnahme eine Innenraumluftmessung vorgenommen. Die Einhaltung der Grenzwerte sind Voraussetzung für die erfolgreiche Zertifizierung und somit Förderbestand.

Den Ausschreibungsunterlagen sind folgende Anlagen zur Wahl der Baustoffe beigefügt und Bestandteil des Vertrags:

- QNG_Handbuch_Anlage-3_Anhang-313_Schadstoffe_v1-3-korr-14.09.2023.pdf

Die Einhaltung aller Vorgaben wird durch Vorort-Kontrollen und unabhängige Messungen geprüft. Der AN hat mit der Abnahme seiner Leistungen, schriftlich zu bestätigen, dass die Vorgaben der Anlage 3.1.3 zur Vermeidung von Schadstoffen auf der Baustelle umgesetzt wurden.

ALLGEMEIN

Montageschäume sind grundsätzlich zu vermeiden und durch trockene Verfahren zu ersetzen. Geklemmte oder verschraubte Befestigungen werden gegenüber geklebten bevorzugt, mineralische Baustoffe werden gegenüber Kunststoffen bevorzugt. Anteile von SVHC größer 0,10% sind zu deklarieren. Halogenierte Treibmittel, Lösemittel, Weichmacher, Biozide, Chlorparaffine und Emissionen im Allgemeinen sind zu vermeiden bzw. zu beschränken. Der VOC-Gehalt und Formaldehyd insbesondere von Baustoffen im Innenausbau sind auf ein Minimum zu beschränken.

HÖLZER/HOLZWERKSTOFFE

Zum Einsatz kommende Hölzer und Schalungshölzer müssen aus nachhaltiger Fortwirtschaft stammen. Dazu müssen eines der folgenden Zertifikate und zugehöriges CoC-Zertifikat (Chain of Custody) vorgelegt werden. Die Regelung gilt auch für Baunebenprodukte.

- Dokumentation des Herkunftslands und der Holzart

- PEFC-Zertifikate (Programme for the Endorsement of Forest Certification Schemes),

- Nachweis der Registrierungsnummer des PEFC Forstzertifikats in Lieferdokumenten,

- FSC-Zertifikate (Forest Stewardship Council), CoC-Zertifikat,

- Lieferschein oder Rechnung des Lieferanten,

- vergleichbare Zertifikate oder Einzelnachweise, die bestätigen, dass die für das jeweilige Herkunftsland geltenden Kriterien des PEFC oder FSC erfüllt werden,

- Auflistung aller neu eingebauten Holzprodukte oder holzbasierenden Materialien nach Gewerken inkl. Angaben über den prozentualen Anteil am Gesamtvolumen oder an der Gesamtmasse der neueingebauten Holzprodukte und der vorhandenen Zertifikate.

BETON

Mindestens 30% der Masse des im Hoch- und Tiefbau neu eingebauten Betons einen erheblichen Recyclinganteil besitzen muss.

Als Beton mit erheblichem Recyclinganteil gelten dabei Betone unter Verwendung rezyklierter Gesteinskörnungen nach DIN EN 12620 in den maximal zulässigen Anteilen nach der jeweils gültigen Richtlinie des Deutschen Ausschusses für Stahlbeton e. V. (DAfStb)

Dürfen Betonbauteile aufgrund der geltenden anerkannten Regeln der Technik nicht mit einem erheblichen Recyclinganteil ausgeführt werden, so können deren Massen aus der Massenbilanz abgezogen werden.

ERDBAUSTOFFE + PFLANZSUBSTRATE

Ungebundene Erdbaustoffe aus zertifizierten güteüberwachten Recyclingmaterialien z. B. für den Einsatz als Sauberkeitsschichten unter Gründungen oder im Bereich des Wegebaus auf dem Grundstück. Pflanzsubstrate aus güteüberwachten Recyclingbaustoffen wie Ziegelsplitt für die Gebäude- und Landschaftsbegrünung. Der Recyclinganteil muss mindestens 30% der Gesamtmasse beatragen. Eine Verrechnung/Kompensation zwischen Beton und Erdbaustoffe / Pflanzsubstrate ist nicht zulässig. Als Nachweis sind folgende Unterlagen aufzustellen: - Massebilanz aller neu eingebauten Betone, Erdbaustoffe und Pflanzsubstrate nach Gewerken inklusive Angaben über den prozentualen Anteil an der neueingebauten Gesamtmasse des Baustoffs. - Erklärung der Baufirmen über den normgerechten Einsatz von Recyclingbeton. - Prüfzeugnisse für die mineralischen Recyclingmaterialien, die durch anerkannte Prüfstellen (Fremdüberwachung) erstellt wurden. Diese dürfen bei Auslieferung des Recyclingmaterials nicht älter als sechs Monate sein. - Lieferscheine. - Herstellererklärungen. - Die Masse für Beton unter Verwendung rezyklierter Gesteinskörnungen ist separat zu ermitteln, der Recyclinganteil ist auf diese Masse zu beziehen. - Die Masse für Erdbaustoffe und Pflanzsubstrate ist als Summe zu ermitteln, der Recyclinganteil ist auf diese Gesamtmasse zu beziehen.

SCHADSTOFFVERMEIDUNG

Grundsätzlich sind in diesem Projekt nachfolgende Zusatzstoffe bzw. Produktklassifizierungen zu vermeiden:

| Zeile KM | Relevante Bauteile / Baumaterialien / Flächen / Bereich | Betrachteter Umwelt- oder Gesundheitsaspekt | Geltungs-bereich und ggfs. Abschneide-kriterium | Anforderung |
| --- | --- | --- | --- | --- |
| 0 | Übergreifende Anforderungen für alle Bauprodukte | SVHC | alle | Produktdokumentation und Deklaration enthaltener SVHC > 0,10% |
| 39 | Montageschäume bei der Verklebung von Dämmstoffen | Halogenierte und sonstige Treibmittel | alle | Keine Verwendung von Montageschäumen / Ausnahme: Nur in Fugen von WDVS-Dämmplatten dürfen Montageschäume ohne halogenierte Treibmittel eingesetzt werden |
| 44 | Erzeugnisse aus Kunststoffen (PVC) | SVHC | alle | SVHC ≤ 0,1 % / Anforderung gilt für: / - Wandbeläge / - Wandbekleidungen / - Kabelummantelungen |
| 1 | Dekorative flüssige Beschichtungsstoffe mit Grundbeschichtungen nicht mineralischer Untergründe innen und außen (Lacke und Lasuren) ohne besondere Beständigkeitsanforderungen. | VOC aus Lösemittel | alle | Gemäß der Anforderungen für wasserver-dünnbare (Wb) Produkte der / aktuellen Decopaint-RL / (Anhang II) / (Kat. D nach RL 1004/42/EG) / < 130 g/L |
| 40 | Kunstschaum-Dämmstoffe der Gebäude und Haustechnik (Betrachtungsrahmen: nur gemäß EnEV und Hauptstränge der TGA) | Halogenierte / Treibmittel | alle | Kein Einsatz von halogenierten Treibmitteln |
| 45 | Biozid und flammhemmend ausgerüstete Bauprodukte auf Basis von Holz oder Holzwerkstoffen | Borverbindungen | alle | Borverbindungen ≤ 0,1 % |
| 47a | Industriell hergestellte Erzeugnisse Serienerzeugnisse / Fertigprodukte aus Holzwerkstoffplatten in Innenräumen | VVOC aus Formaldehyd | alle | Formaldehyd ≤ 0,10 ppm (entspricht 0,120 mg/m³) |
| 47b | Handwerklich hergestellte Holzwerkstoffplatten | VVOC aus Formaldehyd | alle | Formaldehyd ≤ 0,10 ppm (entspricht 0,120 mg/m³) |
| 11 | Dichtstoffe im klebenden Einsatz und Kleber innen: PU-Kleber und silanmodifizierte Polymere (SMP). / Nicht betrachtet werden hier die Bereiche Glasbau, Fassade und Brandschutz | Emissionen | alle | GISCODE / PU10, PU20 oder RS10 / 'Zusätzliche Anforderung: / < 0,1 % Chlorparaffine (LCCP + MCCP) |
| 12 | Dichtstoffe im rissüberbrückenden Einsatz und Kleber innen: Acrylatdichtstoffe / -kleber, Silikondichtstoffe und SMP-(Hybrid-Dichtstoffe). / Nicht betrachtet werden hier die Bereiche Glasbau, Fassade und Brandschutz | - Chlorparaffine / - Lösemittel / - KWS ( Kohlenwasserstoffweichmacher) | alle | Keine im SDB deklarierten Chlorparaffine |
| 38 | Montageschaum in befestigender Funktion die nicht die Anforderungen der Brandschutzklassen B1 bzw. ≥ C erfüllen müssen | - Halogenierte und sonstige Treibmittel / - Lösemittel / - Weichmacher / - Flammschutzmittel | alle | Emicode EC1Plus / und / halogenierte Treibmittel < 0,1 % / und / Chlorparaffine (SCCPs + MCCPs + LCCPs) < 0,1 % / und / TCEP < 0,1 % |
| 19 | Korrosionsschutzbeschichtungen und Effektbeschichtungen nicht tragender Metallbauteile | VOC aus Lösemittel | >10m2 | < 300 g/l |
| 2 | Beschichtungen, Grundierungen und Spachtelmassen auf überwiegend mineralischen Untergründen innen (gemeint sind auch Untergründe wie Tapeten und Vliese) | - VOC aus Lösemittel / - Weichmacher | >5% | lösemittelfrei und weichmacherfrei nach VdL-RL01 oder RAL-UZ 102 (SVOC) |
| 8 | Verlegewerkstoff ohne besondere Anforderungen | Emissionen | alle | GISCODE D1, ZP1, RU 0,5, RU 1, RE05, RE10, RE20, RE30 oder RS10 / und / EMICODE EC1, EC1PLUS, EC1-R oder EC1PLUS-R / oder / DE-UZ 113 |
| 43 | Flammhemmend ausgerüstete Bauprodukte (Erzeugnisse) | - Chlorparaffine / - Polybromierte Biphenyle (PBB) / - Diphenylether (PBDE) / - SVHC | alle | Chlorparaffine (SCCPs + MCCPs + LCCPs) < 0,1 % / und / PBB < 0,1 % / und / PBDE < 0,1 % / und / SVHC ≤ 0,1 % / Ausnahmeregelung: Bei Baustoffklassen „schwer entflammbar“ werden Dämmstoffe mit langkettigen CP (LCCP) toleriert |
| 4 | Tapetenkleber | VOC aus Lösemittel | alle | - Pulverprodukte oder / - lösemittelfreie Dispersions-kleber |
| 46 | PU-Systemkleber | VOC aus Lösemittel | alle | GISCODE RU1 (lösemittelfrei) |
| 3 | Staubbindende Beschichtungen, Betonkontakt, Aufbrennsperre, Sperrgrund innen | VOC aus Lösemittel | >5% | < 30 g/l |
| 33 | Beschichtungen von nichttragenden Metallbauteilen. Feuerverzinkungen gelten nicht als Beschichtungen im Sinne dieses Kriteriums | Schwermetall (Chrom VI) | >100m2 | Kein Einsatz von Chrom-VI-Verbindungen |
| 42 | Flammhemmend ausgerüstete Bauprodukte (Gemische) | - Chlorparaffine / - SVHC | alle | Chlorparaffine (SCCPs + MCCPs + LCCPs) < 0,1 % / und / SVHC ≤ 0,1 % |
| 15 | Brandschutzbeschichtung tragender und nicht tragender Metallbauteile innen | - VOC aus Lösemittel / - Halogene | >50m2 | Halogenfreies Produkt und / VOC < 50 g/l |

Siehe beiliegendes Dokument:

QNG_Handbuch_Anlage-3_Anhang-313_Schadstoffe_v1-3-korr-14.09.2023.pdf

PRODUKTFREIGABE

Ab Auftragserteilung muss der AN alle angebotenen Produkte zur Freigabe beim DGNB Auditor des AG einreichen. Für die Freigabe ist ein Formblatt zu verwenden mit folgenden Angaben, bzw. Anlagen. Es ist eine Bearbeitungszeit von 15 Werktagen auf Seiten des AG einzurechnen:
- Bauprodukt,
- Einbauort,
- LV-Position,
- Vorgegebene Grenzwerte (z.B. Formaldehyd, VOC), - Vorgegeben Klassifizierung (z.B. GIS-Code),
- Qualitätssiegel (CE-Zeichen, Blauer Engel, EMICODE) für besonders emissionsarme Baustoffe,
- Je Produkt das entsprechende EPD-Datenblatt (Environmental Product Declaration), technische Merkblätter und Sicherheitsdatenblätter. Die Einreichung erfolgt in digitaler Form, per E-Mail. Die Produktfreigabe betrifft alle Materialien und Materialgruppen, die im obigen Abschnitt unter „Schadstoffvermeidung“ und im QNG Anlage 3.1.3. Schadstoffvermeidung aufgeführt sind. Die gesammelten Freigabeunterlagen sind vom AN zu archivieren und im Rahmen der Objektdokumentation in ein Gebäudehandbuch zu überführen. Der AN und seine Subunternehmer werden vertraglich zur Einhaltung der QNGQualitätsanforderungen an die Schadstoffvermeidung verpflichtet. Die ausführenden Firmen erklären nach Fertigstellung ihrer Leistungen deren Erfüllung.

LÄRMARME BAUSTELLE

Arbeitszeiten auf der Baustelle sind Werktags nur innerhalb von 7:00Uhr bis 20:00Uhr möglich. Arbeitszeiten außerhalb dieser Zeiten sind nur gestattet in Abstimmung mit dem Bauherren.

Es sind folgende Maßnahmen vorzusehen und einzuhalten (Selbstverpflichtung des AN). Zu berücksichtigen sind insbesondere: - Die 32. BImSchV (Geräte- und Maschinenlärmschutzverordnung) in Verbindung mit der EU-Richtlinie 2000/14/EG - Einsatz lärmarmer Baumaschinen gemäß RAL-UZ 53 - Einhaltung aller vereinbarten Schutzzeiten und Lärmschutzmaßnahmen Der AN erklärt mit Abgabe seines Angebots die Anforderungen zu erfüllen. Eine weitergehende Dokumentation der Maßnahmen ist nicht gefordert.

Folgende Anforderungen aus der Baugenehmigung sind vom Auftragnehmer mindestens einzuhalten: Ziffer 3.2.17 der Baugenehmigung:
„Während der Bauphase sind die Anforderungen der „Allgemeine Verwaltungsvorschrift zum Schutz gegen Baulärm – Geräuschimmissionen (AVV Baulärm)“ vom 19. August 1970 und hier insbesondere die in Abschnitt 3 der Vorschrift genannten Immissionsrichtwerte zu beachten. Das Landratsamt München behält sich vor im Falle berechtigter Beschwerden im Rahmen der Bautätigkeiten eine schalltechnische Prognose der zu erwartenden Beurteilungspgegel an den nächstgelegenen, schutzbedürften Aufenthaltsräumen durch einen qualifizierten Sachverständigen auf Basis der Vorgaben der AVV Baulärm nachzufordern. (Werden in der Prognose Überschreitungen der maßgeblichen Immissionsrichtwerte an einem oder mehreren Immissionsorten festgestellt, sind durch den Sachverständigen unter Berücksichtigung der Nr. 4.1 in Verbindung mit Anlage 5 AVV Baulärm geeignete Lärmminderungsmaßnahmen zur Einhaltung der Immissionsrichtwerte festzusetzen.
Liegen an den maßgeblichen Immissionsorten nachweislich nicht nur gelegentlich einwirkende Fremdgeräusche (Verkehrsgeräusche) vor, welche nach gutachterlicher Bewertung hinsichtlich der Geräuschcharakteristik den jeweils geplanten Bautätigkeiten entsprechen und eine Überdeckung, d.h. keine zusätzlichen Gefahren, Nachteile oder Belästigungen erwarten lassen, sind Lärmminderungsmaßnahmen nicht erforderlich. Werden auch bei Ausschöpfung sämtlicher geeigneter, möglicher und verhältnismäßiger Lärmminderungsmaßnahmen nach Nr. 4.1 in Verbindung mit Anlage 5 AVV Baulärm unter Berücksichtigung von nicht nur gelegentlich einwirkenden Fremdgeräuschen Überschreitungen der maßgeblichen Immissionsrichtwerte prognostiziert, ist durch den qualifizierten Sachverständigen nachvollziehbar darzulegen, dass die Bautätigkeiten im beabsichtigten Umfang dem Stand der Technik entsprechen, mit verhältnismäßigem Aufwand nicht vermeidbar sind (unvermeidbarer Baulärm) und auf ein Mindestmaß be-schränkt werden.
Die Verhältnismäßigkeit des Aufwandes steigt dabei mit zunehmen-der Überschreitung der Richtwerte. Die Bauherrin hat dafür Sorge zu tragen, dass bei der Durchführung von Bautätigkeiten die gutachterlich festgelegten, notwendigen Lärmschutzmaßnahmen ergriffen werden).“

STAUBARME BAUSTELLE

Es sind folgende Maßnahmen vorzusehen und einzuhalten (Selbstverpflichtung des AN). Zu berücksichtigen sind insbesondere: - Maschinen und Geräte sind mit einer wirksamen Absaugung versehen, Stäube sind an der Entstehungsstelle möglichst vollständig zu erfassen und gefahrlos zu entsorgen. - Die Ausbreitung des Staubs auf unbelastete Arbeitsbereiche wird verhindert, soweit das technisch möglich ist. Ablagerungen sind zu vermeiden. Zur Beseitigung werden Feucht- bzw. Nassverfahren oder saugende Verfahren durchgeführt.

- Einrichtungen zum Abscheiden, Erfassen von Stäuben entsprechen dem aktuellen Stand der Technik. Die Einrichtungen werden regelmäßig gewartet und geprüft. - Einsatz Staubschutzmasken gemäß TRGS 500. - Einsatz Lüftungsanlagen, wenn erforderlich. Der AN erklärt mit Abgabe seines Angebots die Anforderungen zu erfüllen. Eine weitergehende Dokumentation der Maßnahmen ist nicht gefordert.

ABFALLVERMEIDUNG

Der AN und seine Mitarbeiter werden durch die Bauleitung zu den Anforderungen der Abfalltrennung und Entsorgung eingewiesen. Die Einweisung wird durch die Bauleitung dokumentiert und durch die eingewiesene Firma unterzeichnet. Folgende Maßnahmen sind vorzusehen und einzuhalten (Selbstverpflichtung des AN). Nach dem KrWAbfG und Landesabfallgesetz sind Abfälle zu vermeiden, zu verwerten oder umweltgerecht zu entsorgen. Dazu sind die Abfälle auf der Baustelle nach den Vorgaben der Gewerbeabfallverordnung vom 1.8.2017, Anpassung vom 1 .1.2019, zu trennen. Die Bauabfälle werden mindestens in die Fraktionen - Mineralische Abfälle - Wertstoffe (Metalle) - Problemabfälle/Schadstoffhaltige Abfälle - Holz - gemischte Baustellenabfälle getrennt. Der AN erklärt mit Abgabe seines Angebots die Anforderungen zu erfüllen.

GEWÄSSERSCHUTZ

Beim Umgang mit wassergefährdenden Stoffen sind die einschlägigen Rechtsvorschriften einzuhalten und der Umgang ist dem SiGeKo zu melden. Die Einleitung von flüssigen Stoffen in das Erdreich ist verboten. Abwässer von Reinigungsvorgängen sind aufzufangen und vom Arbeitnehmer zu entsorgen. Bei Zuwiderhandlung behält sich der Auftraggeber einen Bodenaustausch zu Lasten des Verursachers vor. Außerdem muss sichergestellt werden, dass kein mit den folgenden R-Sätzen gekennzeichneter Stoff in Kontakt mit der Umwelt kommt: - R 50 Sehr giftig für Wasserorganismen - R 51 Giftig für Wasserorganismen - R 52 Schädlich für Wasserorganismen - R 53 Kann in Gewässer längerfristig schädliche Wirkung haben - R 54 Giftig für Pflanzen - R 55 Giftig für Tiere - R 56 Giftig für Bodenorganismen - R 57 Giftig für Bienen - R 58 Kann längerfristig schädliche Wirkung auf die Umwelt haben - R 59 Gefährlich für die Ozonschicht Durch und während der Nutzung von Baumaschinen dürfen altölgetränkte Lappen, Reste oder Überschüsse von Hydrauliköl weder mit dem Boden in Kontakt kommen noch versickern. Dies ist ggf. durch eine ölfeste Folie oder Wanne sicherzustellen. Altöle unterliegen den Bestimmungen besonders überwachungsbedürftiger Abfallstoffe.

DOKUMENTATION

Im Rahmen der Dokumentation für eine nachhaltige Bewirtschaftung des Gebäudes, hat der Auftragnehmer vor der VOB-Abnahme des Leistungsumfanges, die von Ihm geschuldete Dokumentation und Nachweise im folgenden Umfang (falls zutreffend) vorzulegen.

WARTUNGS-, INSPEKTIONS-, BETRIEBS- UND PFLEGEANLEITUNGEN

Übergabe folgender Unterlagen: - Nutzungs-, Wartungs- und Pflegeanleitungen - Abgeschlossene Wartungsverträge - Wartungs- und Instandhaltungsplan inklusive der Wartungs- und Prüfzyklen und der erforderlichen Qualifikationen für die zu beauftragenden Personen / Unternehmen. - Sicherheitsdatenblätter - Technische Merkblätter der eingesetzten Materialien und Produkte - Anschriften für Nachbestellungen - Nachweise, Zulassungen, Prospekte, technische Daten - Bestandspläne Die Wartungs- und Instandhaltungsplanung soll neben der Auflistung der wartungs- und prüfpflichtigen Bauteile der Kostengruppen 300 und 400 einen Zahlungsplan für die angenommene Nutzungsdauer des Gebäudes auf Basis einer detaillierten Lebenszykluskostenrechnung unter Angabe der Zeitpunkte der auszutauschenden Elemente / Bauteile und den wahrscheinlichen Kosten enthalten.

EINWEISUNG BAUSTELLE UND UNTERNEHMERERKLÄRUNGEN

Der AN wird mit Beauftragung, spätestens zum Startgespräch dazu aufgefordert die mit der Nachhaltigkeitszertifizierung verbundenen Maßnahmen und Vorgaben, wie sie in diesen Vorbemerkungen und den Leistungspositionen beschrieben sind, zur Kenntnis zu nehmen und schriftlich zu bestätigen. Alle bauausführenden Firmen sind vertraglich zur Einhaltung der QNG Qualitätsanforderungen an die Schadstoffvermeidung verpflichtet und erklären deren Erfüllung nach Fertigstellung ihrer Leistungen. Mit der Unterschrift des Angebotes bestätigt der Bieter, dass er sein Personal, einschl. Nachunternehmer auf die Einhaltung der in den Vorbemerkungen gemachten Ausführungen und der gesetzlichen Vorschriften eindringlich hinweisen wird. Die Einhaltung wird bei Abnahme vom AN schriftlich eingefordert

## B.05 Aufenthalts-, Sanitär- und Lagerräume
B.05 Aufenthalts-, Sanitär- und Lagerräume

Aufenthalts- und Lagerräume können vom AG nicht zur Verfügung gestellt werden. Die Kosten hierfür sind in die Einheitspreise des Angebotes einzurechnen.

## B.06 Firmenschilder
B.06 Firmenschilder
Das Anbringen von Firmenschildern auf der Baustelle ist grundsätzlich nicht gestattet und muss vorab mit
der Fachbauleitung besprochen werden.

## B.07 Flächen Baustelleneinrichtung / Parkmöglichkeiten / Zufahrt
B.07 Flächen Baustelleneinrichtung / Parkmöglichkeiten / Zufahrt
Aufenthalts- und Lagerräume können vom AG nicht zur Verfügung gestellt werden.
Unterkünfte wie Schlafräume und Aufenthaltsräume für die Freizeit dürfen in der Liegenschaft, in der sich die Baustelle befindet, nicht eingerichtet werden. Aufstellen von Wohnunterkünfte für auswärtige Arbeitskräfte oder Gastarbeiter wird nicht gestattet.

Das Lagern von Material, sowie das Aufstellen von Gerät/ Container auf dem Baustellengelände ist nur nach vorheriger schriftlicher Genehmigung durch den AG auf eigens dafür zugewiesenen Flächen möglich.
Die Lager- und Arbeitsplätze des Auftragnehmers sind so einzuplanen, dass für Folgegewerke keine Behinderungen auftreten können. Lagerflächen müssen grundsätzlich mit der örtlichen Bauleitung abgestimmt und durch diese freigegeben werden. Lagerflächen sind nach Aufforderung durch die Bauleitung unverzüglich zu räumen.
Es darf nur das arbeitstägliche erforderliche Material und Gerät in das Gebäude eingebracht werden.

Bestehende Vegetationsflächen innerhalb der Baustelle, wie Wurzelbereiche von Bäumen bis zu einem Meter außerhalb der Kronentraufe, Pflanzflächen, Rasen- und Wiesenflächen,
dürfen nicht befahren werden. Materiallagerung auf bestehenden Vegetationsflächen ist nicht zulässig. Zufahrtswege, Nebenflächen und Einrichtungen sind vor Verschmutzung oder Beschädigung zu schützen.
Ein Flächenanspruch besteht ausschließlich für Bauleitung-/ Aufenthaltscontainer sowie für eine angemessene kurzzeitige Zwischenlagerung von Baumaterialien.
Die Flächen sind vom AN eigenverantwortlich festzulegen und durch einen
vorzulegenden Baustelleneinrichtungsplan vom AG genehmigen zu lassen.
Planungsgrundlage sind die bereitgestellten Baustelleneinrichtungspläne.
Zur Aufstellung sind notwendige behördliche Vorgaben zu berücksichtigen.
Beim Aufstellen von Containern sind die Vorgaben der zuständigen Kreisbrandinspektion zu berücksichtigen. (Planungsgrundlage sind die Baustelleneinrichtungspläne)

Der Plan ist 12 Werktage nach Auftragserteilung vorzulegen. Die Flächen sind unmittelbar nach Benutzung wieder in den ursprünglichen Zustand zu versetzen. Auf dem Baugelände
darf weder genächtigt noch campiert werden. Tagesunterkünfte sind zugelassen.

Öffentliche Verkehrsflächen sind immer sauber zu halten. Verschmutzungen sind unverzüglich, falls erforderlich ganztägig fortlaufend zu beseitigen.
Baustellenzufahrt Süd:
Die Baustellenzufahrten gemäß dem Baustelleneinrichtungsplan im Süden und Norden des Baufeldes dienen ausschließlich dem Baustellenverkehr und sind freizuhalten.
In diesem Bereich ist besonders auf querenden Fußgänger- und Radverkehr zu achten, insbesondere auf Kinder und Schüler!
Siehe hierzu auch die Baustelleneinrichtungspläne in Anlage

ACHTUNG:
Besondere Achtsamkeit ist bei Zu- und Abfahrt auf den Fußgänger- und Radverkehr zu nehmen.

Verschmutzungen der Verkehrswege, die von Arbeiten des AN herrühren, sind arbeitstäglich vor Arbeitsende vom AN zu reinigen. Be- und Entladetätigkeiten dürfen ausschließlich unter Anwesenheit des Fahrzeugführers erfolgen.

Die Feuerwehrzufahrten und Fluchtwege sind grundsätzlich von Material und abgestellten Fahrzeugen freizuhalten.

Der AN hat die Baustelle während und außerhalb der üblichen Arbeitszeit gemäß den Unfallverhütungsvorschriften der Bauberufsgenossenschaften zu sichern. Die Baustellenzugänge sind, außer zu Betriebszwecken, dauerhaft geschlossen zu halten.

In den vorangehenden Bauphasen, bis einschließlich der Rohbauarbeiten wird die Einweisung durch den SiGeko erfolgen.
Den Anweisungen des eingesetzten Sicherheitsdienstes ist Folge zu leisten. Die Baustraßen und Umfahrungen des Gebäudes innerhalb des Baugrundstückes werden durch die
Rohbaufirma erstellt und stehen somit für die weiteren Ausbaugewerke zur Verfügung.

Parkmöglichkeiten:
Das Baufeld unterliegt einer hohen Verkehrslast, sowie beengten Platzverhältnissen. Daher können keine Parkmöglichkeiten auf dem Baugelände vorgehalten werden. Es müssen angrenzende, öffentliche Flächen auf eigene Verantwortung genutzt werden.
Daraus resultierende Kosten sind in die Einheitspreise einzukalkulieren.

------------

4. Ausführung der Baustelleneinrichtung (BE)

Sanitärräume und WC-Anlagen werden dem AN zur Verfügung gestellt. Baustrom und Bauwasseranschlüsse werden vor Ort auf der Baustelle ebenso zur Verfügung gestellt. Der AN hat sich durch den AG / Objektüberwachung im Startgespräch diesbezüglich als auch hinsichtlich der Müll- und Schuttbeseitigung einweisen zu lassen. Seine Arbeitsplatzbeleuchtung entsprechend den einschlägigen Vorschriften hat der AN in seine Baustelleneinrichtung mit einzukalkulieren.

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Der Auftragnehmer ist verpflichtet, die erforderlichen Maßnahmen zum Schutz vor Witterungs- und Winterschäden zu treffen. Dazu gehört auch die ggf. erforderliche Kontrolle der Baustelle.

Grundwassergefährdende Stoffe dürfen nicht ohne Zustimmung der entsprechenden Stellen auf den Baustelleneinrichtungsflächen und dem Baufeld transportiert und gelagert werden. Diese Zustimmungen sind vom AN schriftlich einzuholen und unaufgefordert der Objektüberwachung vorzulegen.

Für die Zeit seiner Leistungen hat der AN an den entstehenden Absturzkanten im Fassadenbereich Absturzsicherungen gemäß den Einschlägigen Vorschriften bauzeitlich zu verbauen. Diese Leistung ist Nebenleistung. Diese Absturzsicherungen sind sukzessive zurückzubauen, wenn der AN seine bauzeitlichen Witterungsverschlüsse in die Fassadenöffnungen verbaut (siehe diesbezüglich gesonderte Positionen). Diese sind mit einer Absturzsicherung ebenfalls zu versehen. Fassadengerüste können dem AN vom AG nicht zur Verfügung gestellt werden. Bauseitig werden sukzessive durch den Fassadenbauer die Fensterelemente von aussen in die Fassadenöffnungen eingehoben und angeschlossen. Der Fassadenbauer demontiert zeitgleich die temporären Witterungsverschlüsse des AN. Der AN transportiert seine Witterungsverschlüsse wieder ab - alle Teile der temporären Witterungsverschlüsse verbleiben im Eigentum des AN.

## B.08 Immissionen (Lärm, Staub, Erschütterungen, usw.)
B.08 Immissionen (Lärm, Staub, Erschütterungen, usw.)

Die allgemein gültigen Vorschriften bzgl. Lärmschutz bzw. Lärmbelästigung der Anlieger sind vom AN eigenverantwortlich einzuhalten (Anforderungen des BImSchG, Allgemeine Verwaltungsvorschrift gegen
Baulärm und Geräuschimmission und die zusätzlichen landesrechtlichen Vorschriften).
Auf der Baustelle dürfen ausschließlich Geräte betrieben werden, die mind. dem Stand der Technik entsprechen und im Vergleich als besonders "lärmarm" eingestuft werden, z.B. durch RAL UZ 53. Die Vorgaben der Geräte- und Maschinenlärmverordnung hinsichtlich der Beschaffenheit sind zu beachten. Zu beachten ist die 'Allgemeine Verwaltungsvorschrift zum
Schutz gegen Baulärm - Geräuschimmissionen' vom
19.08.1970 (Beil. zum BAnz. Nr. 160 (AVVV Baulärm)
sowie andere bundes- und landesrechtliche Emissionsschutzregelungen. Für das Bauvorhaben gilt das Bayerische Immissionsschutzgesetz – BayImSchG -
(BayRS 2129-1-1 - UG) in der jeweils aktuellsten Fassung. Des Weiteren hat der Auftragnehmer bei der
Durchführung der Bauarbeiten dafür Sorge zu tragen,
dass Beeinträchtigungen für alle Anlieger auf das
unumgängliche Mindestmaß reduziert werden. Weitergehende öffentlich-rechtliche Auflagen sind
vom Auftragnehmer einzuhalten.
Die Entscheidung über die einzusetzenden Geräte
trifft der AN, unabhängig von möglichen entsprechenden Hinweisen unter den einzelnen OZ in Hinblick
auf die geforderten Leistungen, eigenverantwortlich.
Eine Staubentwicklung während der Arbeiten,
insbesondere beim Beladen und Transportieren, und auch
eine Ausbreitung des Staubs auf unbelastete Arbeitsbereiche ist vom AN durch wirkungsvolle Maßnahmen
zu unterbinden. Die gesetzlichen Vorgaben sind
einzuhalten. Insbesondere sind die Vorgaben der TRGS
559 „Mineralische Stäube“ strikt einzuhalten. Maschinen
und Geräte sind mit einer wirksamen Absaugung
zu versehen, Stäube sind an der Entstehungsstelle möglichst vollständig zu erfassen und gefahrlos zu entsorgen. Die Ausbreitung des Staubs auf unbelastete Arbeitsbereiche ist, soweit technisch möglich, zu
verhindern. Ablagerungen sind zu vermeiden. Zur Beseitigung werden Feucht- und Nassverfahren oder
saugende Verfahren durchgeführt (dies gilt auch für die Prozesse der Baureinigung).
Die Einrichtungen zum Abscheiden / Erfassen von Stäuben müssen dem Stand der Technik entsprechen
(z.B. Sauger mit Filterkategorie mindestens M). Die Einrichtungen sind regelmäßig zu warten und zu prüfen.

## B.09 Arbeitszeit
B.09 Arbeitszeit

Die vertragliche Leistung darf auf der Baustelle nur werktäglich zu den Regelarbeitszeiten ausgeführt werden. Als Regelarbeitszeit wird festgelegt: von Montag bis Freitag von 7:00 Uhr bis 20:00 Uhr. Samstagarbeit ist grundsätzlich seitens des Auftraggebers nicht gewünscht und auch nicht erlaubt.
Sollten von Seiten des Auftragnehmers dennoch Samstagarbeit gewünscht werden, kann hierfür eine
Sondererlaubnis vom Auftraggeber erteilt werden, wobei auch hier eine Regelarbeitszeit von 07.00 Uhr -
18.00 Uhr einzuhalten ist.
Ganztägig an Sonn- und gesetzlichen Feiertagen im Bundesland Bayern, sowie werktags in der Zeit von
20:00 Uhr bis 7:00 Uhr sind Bauarbeiten nicht erlaubt.
Die Anforderungen gem. 32. BImSchV sind einzuhalten.
Behördliche Genehmigungen für darüberhinausgehende Arbeitszeiten sind Sache des Auftragnehmers,
die Kosten hierfür hat der Auftragnehmer zu tragen. Ausgenommen hiervon sind Maßnahmen, die vom
Auftraggeber angeordnet werden, um die vertraglichen Fristen zu beschleunigen.

## B.10 Strom / Wasser
B.10 Strom / Wasser
Entnahmestellen für Baustrom und Bauwasser sowie ein Übergabepunkt für einen Kanalanschluss werden vom Auftraggeber in ausreichender Anzahl zur Verfügung gestellt.
Die damit einhergehenden Verbrauchskosten für Strom, Wasser und Abwasser übernimmt der Auftraggeber. Umlage gemäß LV-Vorbemerkungen.

## B.11 Benutzung Treppen
B.11 Benutzung Treppen
Treppen, Treppenhäuser und Balkone werden im weiteren Bauablauf von der örtlichen Bauleitung zur Nutzung frei gegeben.
Eine Beschädigung von Treppen, Geländern, Handläufen etc.  ist von den jeweiligen ausführenden Firmen umgehend der Bauleitung des AG  zu melden.

ACHTUNG:
Alle Treppen dienen auch während der Bauphase als Flucht- und Rettungswege. Es dürfen keine Materialien gelagert werden und die Treppen sind stets freizuhalten.

## B.12 Baukran, Hebezeuge und Transportmittel
B.12 Baukran, Hebezeuge und Transportmittel
Hebegeräte und Personenaufzüge werden nicht zur Verfügung gestellt.
Erforderliche Hebezeuge und Transportmittel für die Leistung des  AN sind von diesem selbst zu bringen und in die Angebotspreise zu inkludieren.

## B.13 Gerüste
B.13 Gerüste
Für die Ausführung der Fassadenarbeiten werden bauseits Gerüste vorgehalten.

## B.14 Mittlere Geländeoberkante, Grundwasser
B.14 Mittlere Geländeoberkante, Grundwasser
Die mittleren fertigen Geländeoberkanten nach Fertigstellung des Bauvorhabens betragen:
ca. 568,85 m üNN

Das Grundstück ist weitgehend eben und fällt leicht von Südenwest nach Nordost von 569,03m an der Brücke der Taufkirchner Straße (B471) bis auf 568,24m üNN
in Richtung der Hohenbrunner Straße.

Bemessungshochwasserstand HHW
554,5 m üNHN2016 (HW 1940) i
Bemessungswasserstand im Endzustand (HWEnd):
555,0 m üNHN2016
Mittlerer Grundwasserstand (MGW): 551,0 m üNHN2016

## B.15 Bauschutt/Abfall
B.15 Bauschutt/Abfall

Jeder Unternehmer hat seinen Schutt, Abfälle, Verschnitte usw. auf eigene Kosten gem. VOB selbst zu beseitigen und zu entsorgen bzw. der Verwertung zuzuführen.
Schuttcontainer des AN dürfen nur auf dafür im BE-Plan gekennzeichneten Flächen aufgestellt werden. Alle Schuttcontainer sind AN-seitig mit Deckel und Schloss sowie mit einem gut sichbaren Aufkleber, der Firma und Gewerk angibt, zu versehen.

Die Kosten für die Beseitigung seines eigenen Bauschuttes und der Bauabfälle incl. aller Materialtrennungen, Transportkosten sowie Kippgebühren, Entsorgungskosten gemäß den einschlägigen Vorschriften trägt der AN. Bauschutt, Müll, etc. sind fachgerecht zu entsorgen.

Während der Bauarbeiten hat jeder Unternehmer seinen Schutt auf eigene Kosten gemäß VOB selbst zu beseitigen und zu entsorgen bzw. der Verwertung zuzuführen. Müll und Bauschutt, welcher nicht in Müll- und Bauschuttcontainern deponiert werden kann, muss nachArbeitsschluss täglich mitgenommen werden. Zurück gelassenen Müll; Bauschutt oder andere Materialien werden auf Veranlassung der Bauleitung ohne weitere Mahnung zu Lasten der Verursacher beseitigt.

Der Müll sowie das Abbruchmaterial ist nach den Vorgaben des Landkreises Fürstenfeldbruck zu entsorgen.

## B.16 Winterbaumaßnahmen
B.16 Winterbaumaßnahmen
Der Einsatz von Tausalzen im gesamten Arbeitsbereich des AN ist ausdrücklich untersagt!!

## B.17 Arbeitssicherheit / SIGEKO
B.17 Arbeitssicherheit / SIGEKO

Bei der Durchführung der Arbeiten sind die einschlägigen Gesetze, Verordnungen, EG-Recht, Arbeitsstättenrichtlinie und Technischen Regeln sowie Vorschriften, Regeln und  Informationen der Berufsgenossenschaften zu berücksichtigen. Gemäß der "Verordnung für Sicherheit und Gesundheitsschutz auf Baustellen (BaustellV) vom 10.06.1998 hat der AG einen Koordinator bestellt (§ 4 BaustellV).
Der Koordinator wird seine Aufgaben nach der BaustellV wahrnehmen. Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV). Der vom AG bestellte Koordinator wird durch laufende Kontrollen die Einhaltung der Sicherheits- und Gesundheitsschutzpläne überwachen und die Aufgaben nach der BaustellV wahrnehmen.
Ferner wird der Koordinator durch regelmäßige Begehung der Baustelle die sicherheitstechnischen Einrichtungen und Schutzmaßnahmen des AN überprüfen. Soweit der Koordinator sicherheitstechnische Mängel auf der Baustelle feststellt, wird er den AN und AG in schriftlichen Berichten und / oder mündlicher Form unterrichten.

Der AN ist verpflichtet, die festgestellten Mängel unverzüglich zu
beheben. Der AN hat für den Koordinator nach der BaustellV einen Ansprechpartner, Sicherheitsbeauftragter des AN für die Baustelle, sowie einen Ersthelfer zu benennen, der für die Erfüllung der erforderlichen Maßnahmen  auch von eventuellen Nachunternehmern verantwortlich ist.
Sämtliche vorstehenden Leistungen, Maßnahmen und auftretenden Erschwernisse, die sich nach der BaustellV für den AN ergeben, sind in die Baustelleneinrichtungspauschale einzukalkulieren.

Grundsätzlich gelten neben den UVV auch alle einschlägigen staatlichen Gesetze Verordnungen, Richtlinien und Technischen Regeln wie z. B. folgende Vorschriften und Verordnungen:

Arbeitsschutzgesetz ArbSchG
Arbeitssicherheitsgesetz AsiG
Arbeitszeitgesetz ArbZG
Arbeitsstättenverordnung ArbStättV
Gefahrstoffverordnung GefStoffV
Biostoffverordnung BioStoffV
Betriebssicherheitsverordnung BetrSichV
Baustellenverordnung BaustellV
udgl.

Der AG plant regelmäßige, voraussichtlich vierteljährliche übergeordnete Besprechungen und Begehungen zur Baustellensicherheit gemeinsam mit SiGeKo, Bauleitung des AG, Vertretern der BG Bau und des Gewerbeaufsichtsamtes. Zumindest der Sicherheitsbeauftragte des AN für die Baustelle hat daran verpflichtend teilzunehmen. Ein Zeitbedarf von ca. drei Stunden je Termin ist miteinzukalkulieren.

Baustellenverordnung:
Alle an der Maßnahme beteiligten Firmen sind verpflichtet, die Baustelle gem. den Bestimmungen der Baustellenverordnung zu betreiben und dies für ihre eigenen Gewerke eigenständig zu überwachen. Verstöße anderer Firmen dagegen sind dann der Objektüberwachung anzuzeigen, wenn das eigene Gewerk betroffen ist.
Bei der Durchführung der Arbeiten sind die einschlägigen Gesetze, Verordnungen, EG-Recht,Arbeitsstättenrichtlinie und Technischen Regeln sowie Vorschriften, Regeln und Informationen der Berufsgenossenschaften zu berücksichtigen.
Gemäß der "Verordnung für Sicherheit und Gesundheitsschutz auf Baustellen (BaustellV) hat der AG einen Koordinator bestellt (§ 4 BaustellV).

Gefährdungsbeurteilung:
Vor Aufnahme der Arbeiten ist die gemäß § 5 ArbSchG für das Bauvorhaben zu erstellende Gefährdungsanalyse der Objektüberwachung und dem SiGe-Koordinator nach BaustellV
vorzulegen.

Arbeitssicherheit, Gesundheitsschutz:
Der Auftragnehmer hat alle zur Sicherung der Baustelle nach den gesetzlichen Unfallverhütungsvor-schriften der BG BAU, der Gewerbeaufsicht und den Vorschriften der Versicherungen erforderlichen oder sonstigen Maßnahmen unter eigener Verantwortung und zu jeder Zeit auszuführen oder diese zu veranlassen.

## B.18 Mitteilung von Bauunfällen
B.18 Mitteilung von Bauunfällen

Der Auftragnehmer hat Bauunfälle, bei denen Personen- oder Sachschäden entstanden sind, dem Auftraggeber unverzüglich mitzuteilen.

## B.19 Anwendung von Arbeitsverfahren
B.19 Anwendung von Arbeitsverfahren
Die Überwachung der ordnungsgemäßen Anwendung der Arbeitsverfahren durch die  Arbeitgeber erfolgt durch die zuständigen Objektüberwacher und den SiGe-Koordinator. Entsprechende Nachweise sind  insbesondere bei der Abweichung von Normalverfahren vor Aufnahme der Arbeiten mit der  Objektüberwachung und mit dem SiGeKo dokumentiert abzustimmen. (Koordination der Überwachung gem. RAB 30 Punkt 3.2)

## B.20 Schutzmaßnahmen
B.20 Schutzmaßnahmen
Der Auftragnehmer hat seine Leistungen und die ihm zur Ausführung übergebenen Gegenstände bis zur Abnahme vor Beschädigungen, Verschmutzung, Diebstahl sowie vor Winterschäden und ungünstigen Witterungseinflüssen aller Art zu schützen. Schutzmaßnahmen sind vom Auftragnehmer laufend auf ihre Funktionsfähigkeit zu überprüfen und ggf. zu erneuern.

Schutz bestehender Flächen im Baugelände

Bestehende Vegetationsflächen innerhalb der Baustelle, wie

-  Wurzelbereiche von Bäumen bis zu einem Meter außerhalb der Kronentraufe
-  Pflanzflächen
-  Rasen- und Wiesenflächen

dürfen nicht befahren werden. Materiallagerung auf bestehenden Vegetationsflächen ist nicht zulässig.

Zufahrtswege, Nebenflächen und Einrichtungen sind vor Verschmutzung oder Beschädigung zu schützen.

## B.21 Sicherheitseinrichtungen
B.21 Sicherheitseinrichtungen
Die Baustelleneinrichtung einschl. dem Vorhalten der nach BGV A5 (früher VBG 109) erforderlichen Erste Hilfe Einrichtungen und der nach ZH1/201 benötigten Feuerlöscher sind, soweit nicht anders beschrieben, in die EP einzurechnen und werden nicht in einer gesonderten Position vergütet.
Insbesondere:
- Schutzausrüstung, z.B. Schutzhelme, Schutzschuhe
- Erste-Hilfe Ausrüstung
- Feuerlöscher
- Absturzsicherungen, Schutznetze, Anseilsicherungen
- Geländer, Abdeckungen und Umwehrungen von  Öffnungen, weitere Gerüste

## B.22 Geräte / Fahrzeuge
B.22 Geräte / Fahrzeuge
Die eingesetzten Geräte und Fahrzeuge müssen die gültigen Zulassungen aufweisen. Die Unfallverhütungsvorschriften, und Auflagen des Landratsamtes bzw. GAA sind einzuhalten
und dem Angebot zu Grunde zu legen.

## B.23 Elektrische Geräte
B.23 Elektrische Geräte
Elektrische Geräte (auch Baustromverteiler) sind gemäß den gesetzlichen Vorgaben regelmäßig zu prüfen. Die Prüfung der auf der Baustelle verwendeten Geräte ist der Bauleitung und dem SiGe-Koordinator in geeigneter Art und Weise schriftlich nachzuweisen. Geräte ohne gültige Prüfung dürfen nicht betrieben werden und sind unverzüglich von der Baustelle zu entfernen.

## B.24 Ersthelfer
B.24 Ersthelfer
Vor Beginn der Arbeiten sind ausreichend viele dauerhaft auf der Baustelle anwesende Ersthelfer zu benennen. Ein gültiger Nachweis über die Ausbildung zum Ersthelfer und die Beauftragung ist der Objektüberwachung und dem SiGe-Koordinator vor Beginn der Arbeiten schriftlich zu übergeben.

## B.25 Schutzvorkehrungen bei Schweißarbeiten
B.25 Schutzvorkehrungen bei Schweißarbeiten
Bei Feuerarbeiten wie Schweißen, Schneiden, Löten sind die Vorschriften gemäß BGV A 1 §43 und BGV D 1 § 30 ohne zusätzliche Vergütung genauestens einzuhalten. Entfernen sämtlicher brennbarer Gegenstände und Stoffe in ausreichendem Abstand und soweit erforderlich auch in angrenzenden Räumen abdecken der gefährdeten brennbaren Gegenstände, z.B. Holzbalken, Holzwände und Fußböden, Kunststoffteile usw. Abdichten der Öffnungen, Fugen und Ritzen und sonstigen Durchlässen mit nichtbrennbaren Stoffen, Entfernen von entflammbaren Umkleidungen und Isolierungen.
Auf die jeweils erforderlichen Brandwachen wird ausdrücklich hingewiesen. Die Erlaubnis für diese Arbeiten ist vor Ausführung der Arbeiten bei der Objektüberwachung und dem SiGe-Koordinator einzuholen. Die aufgeführten Sicherheitsmaßnahmen sind durchzuführen. Die Unfallverhütungsvorschriften der Berufsgenossenschaften (VBG 1 Paragraph 43, 44 sowie VBG 15), die Landesverordnungen zur Verhütung von Bränden und die Sicherheitsvorschriften der Versicherer sind zu beachten.
Bei Flexarbeiten ist insbesondere der Schutz von Verglasungen oder Alu / Stahlprofilen zu beachten.

## B.26 Arbeitsmedizinische Untersuchungen
B.26 Arbeitsmedizinische Untersuchungen
Sind für auszuführende Arbeiten bei dieser Baumaßnahme spezielle Arbeitsmedizinische Untersuchungen notwendig, so sind diese der Objektüberwachung und dem SiGe-Koordinator vor Aufnahme der Arbeiten schriftlich nachzuweisen.

## B.27 Nichtraucherschutz / Alkoholverbot
B.27 Nichtraucherschutz / Alkoholverbot
Auf der Baustelle herrscht innerhalb des Bauzauns grundsätzlich Alkohol- und Rauchverbot (u.a. vorbeugender Brandschutz). Der Auftragnehmer hat Personen, bei denen der begründete Verdacht auf Alkohol- und Drogeneinfluss besteht, unverzüglich von der Baustelle zu entfernen. Der Bauherr behält sich vor, solchen Personen dauerhaft Baustellenverbot zu erteilen.

## B.28 Firmenangehörige
B.28 Firmenangehörige

Der Auftragnehmer einschließlich seiner Nachunternehmer hat sicherzustellen, dass die jeweils auf der Baustelle eingesetzten Arbeitnehmer sich jederzeit als Firmenangehörige - etwa durch Ausweise (an Kleidung geheftet und von außen gut erkennbar), Ausrüstung oder Kleidung mit Firmenaufschrift - ausweisen können.

## B.29 Besichtigungen durch Dritte
B.29 Besichtigungen durch Dritte
Die Besichtigung von Baustellen durch Dritte bedarf der vorherigen Zustimmung des Auftraggebers.

## B.30 Baustellenbesprechungen
B.30  Baustellenbesprechungen
Baustellenbesprechungen (Firmen-Jour-Fix finden voraussichtlich einmal wöchentlich statt.
Die Teilnahme des verantwortlichen Bauleiters ist vertraglich bindend.
Von der Objektüberwachung werden über sämtliche Besprechungen Niederschriften aufgestellt und nur offizielle Niederschriften haben Gültigkeit.
Eventuelle Einwendungen müssen vom Auftragnehmer innerhalb von 3 Tagen nach Erhalt der Niederschrift erfolgen (Datum des Email - Versanddatum)
Nach Ablauf dieser Frist gilt der Inhalt der Niederschrift als vom Auftragnehmer anerkannt.

## B.31 Bautagesberichte
B.31  Bautagesberichte
Bautagesberichte bzw. Bautagebuch sind täglich zu führen und von der objektüberwachenden Bauleitung unaufgefordert zur Kenntnisnahme, Prüfung und weiteren Disposition unaufgefordert wöchentlich vorzulegen und abzeichnen zu lassen.
Etwaige Abweichungen von Festlegungen aus o.g. Arbeitsbesprechungen sind in dem Bericht festzuhalten und zu begründen.
Die Zusendung ist unaufgefordert wöchentlich durchzuführen.

Der Auftragnehmer hat dem Auftraggeber in geeigneter Form über den Personal- und Geräteeinsatz, Materiallieferungen, die Arbeitsleistungen, den Arbeitsfortschritt und über besondere Vorkommnisse aktuell zu berichten.
Hierzu zählen auch Begehungen mit der Berufsgenossenschaft und dem Gewerbeaufsichtsamt.
Dem Auftraggeber sind alle Unfälle, Erste Hilfe - Fälle und Schadensfälle unverzüglich mitzuteilen.

In den Berichten sind u.a. aufzunehmen:
- Name der Firma und Baustelle
- fortlaufende Nummerierung
- Datum
- Temperatur um 7.00 Uhr, windgeschützte Stelle
- Witterungsverhältnisse
- Anzahl der Arbeitnehmer nach Lohngruppen
- Maschineneinsatz
- ausgeführte Leistung mit Ortsangabe (Geschoss / Achsen)
- besondere Maßnahmen und Vorkommnisse
- Anweisungen der Objektüberwachung und des SiGe-Koordinators
- Unterschrift des Bauleiters des AN

## B.32 Baustellenüberwachung mittels Kamera
B.32 Baustellenüberwachung mittels Kamera
Der Auftraggeber plant, die Baustelle bzw. den Bauablauf mittels einer Kamera zu überwachen und zu
dokumentieren. Die damit einhergehenden rechtlichen Belange (u.a. Datenschutz) werden vom Auftraggeber berücksichtigt und eingehalten.

## B.33 Ausführungsunterlagen
B.33  Ausführungsunterlagen
Der AG hat für das Projekt ein Projekt-Kommunikationssystem (PKS) zum Austausch von Plänen und Dokumenten eingerichtet. Die Nutzung des PKS ist verbindlich und erfolgt kostenlos. Die Planverteilung
erfolgt digital durch den Objektplaner über dieses vom AG gestellte PKS. Bei der Einstellung von Plänen
und anderen projektrelevanten Unterlagen in das PKS wird eine Email mit dem entsprechenden Link auf
das PKS versendet. Alle Planzeichnungen und Unterlagen sind dann vom AN selbständig vom Server
herunterzuladen. Zusätzlich verpflichtet sich der AN arbeitstäglich den Projektraum auf neu eingestellte
Dokumente und Pläne zu prüfen (Holschuld).
Paus- und Kopierkosten - bzw. Planvervielfältigungskosten jedweder Art - werden bis einschließlich dem
sechsten Planindex nicht vergütet. Für die Angebotskalkulation ist seitens des AN davon auszugehen,
dass die Kosten für bis zu sechs Planindizes ohne weitere Vergütung durch den AN zu tragen sind. Wird
die angegebene Zahl der Indizes von sechs überschritten, übernimmt der AG die Paus- und Kopierkosten
für alle nachfolgenden Indizes für bis zu zwei Abzüge pro Planzeichnung.

## B.34 CAD-Vorgaben
B.35 CAD-Vorgaben
Alle Planunterlagen des AN sind als PDF und zusätzlich als DWG zu übergeben.

## B.35 Bauleistungen im Stundenlohn
B.36 Bauleistungen im Stundenlohn

Bauleistungen im Stundenlohn dürfen nur auf besondere Anordnung der Bauleitung ausgeführt werden.
Die Tarifgruppe muss dem Grad der Arbeiten entsprechen.

Fahrtkosten und Transportmittel werden bei gesondert angeordneten Regiearbeiten arbeitstäglich nur 1x erstattet. Die Erstattung entfällt bei gleichzeitiger Anwesenheit für sonstige LV und Nachtragsarbeiten.

Die Freigabe von Stundenlohnarbeiten muss vor deren Beginn angefragt werden. Ohne diese Freigabe sind Stundenlohnarbeiten nicht rechtswirksam. Die Untergrenze der Stunden hierfür wird im Bietergespräch abgeklärt.

Die Abzeichnung der Belege von Auftraggeber Seite kann von dem mit der Objektüberwachung beauftragten Büro erst nach Freigabe erfolgen. Die Rapporte sind arbeitstäglich aufzustellen und wöchentlich der Objektüberwachung vorzulegen.

Geräte und Fahrzeuge:
Die jeweiligen Verrechnungssätze für Geräte und Fahrzeuge müssen sämtliche Aufwendungen für den Einsatz, insbesondere für das Vorhalten und für Betriebsstoffe enthalten. Vorausgesetzt wird der Einsatz eines hierfür geschulten und zahlenmäßig erforderlichen Personals. Eine Vergütung für höher qualifizierte Arbeitskräfte, als erforderlich, wird nicht gewährt.

Baustoffe:
Die jeweiligen Verrechnungssätze für Baustoffe müssen die Lieferung frei Baustelle einschließlich dem Transport zur Verwendungsstelle und dem Abladen sowie alle Zuschläge enthalten.

## B.36 Urkalkulation
B.36 Urkalkulation

Der Auftragnehmer hat die seinem Angebot zugrunde liegende Urkalkulation auf Verlangen der Vergabestelle innerhalb von sechs Werktagen in einem verschlossenen Umschlag beim Auftraggeber zu hinterlegen. Der Umschlag ist deutlich mit der Aufschrift

"URKALKULATION"
Neubau Realschule Hohenbrunn
mit Zweifachsporthalle und Freisportflächen
und dem Zusatz des jeweiligen Gewerks sowie dem Firmenstempel zu versehen.

Die Kalkulation bleibt bis zur vollständigen Abwicklung des Vertrages in Verwahrung des Auftraggebers und wird nur in Beisein des Auftragnehmers geöffnet. Bei Vereinbarung von Zusatzleistungen oder bei Preisprüfungen kann der Auftraggeber die Einsichtnahme in die Urkalkulation verlangen.

## B.37 Normenabweichungen
B.38 Normenabweichungen
(Nur zu beachten im offenen Verfahren bei EU weiten offenen Angebotsaufforderungen, sonst Entfall dieses Punktes)

Falls im Leistungsverzeichnis bei der Verwendung von technischen Spezifikationen auf Normen (DIN, EN etc.) Bezug genommen wird, kann auch der Norm gleichwertig angeboten werden.
Die Gleichwertigkeit ist bei Angebotsabgabe gesondert nachzuweisen.
Die LV-Positionen, in denen von den Normen abgewichen wird, sind mit der Angebotsabgabe explizit anzugeben.

Der Nachweis der Gleichwertigkeit liegt diesem Angebot bei.

## C - ZUSÄTZLICHE TECHNISCHE VERTRAGSBEDINGUNGEN (GEWERKESPEZIFISCH)

## C.01 Art und Umfang der Leistungen, Angebot des Bieters
C.01.1 Art und Umfang der Leistungen

Gegenstand dieser Ausschreibung sind
- Baustelleneinrichtung für die Leistungen des AN
- Aufbau, Vorhaltung, Unterhalt und Abbau eines Wertstoffhofes
- Stundenlohnarbeiten für nicht vorhersehbare Arbeiten

Die Angebotspreise gelten für die fertige Ausführung der ausgeschriebenen Leistung, einschließlich notwendiger Sicherungsmaßnahmen, Transporte zur Ausbau- und Einbaustelle, Herstellung / Lieferung und Montage, Vorhaltung, Rückbau und Abtransporte udgl.

Maße:
Alle ausgeschriebenen Maße sind ca. Angaben, die Maße sind exakt vor Ort zu überprüfen.

Es gilt die VOB/C in ihrer neusten Fassung für alle beschriebenen Arbeiten und Gewerke, sowie alle in diesem Zusammenhang anwendbaren DIN- und EN-Normen sowie der "Stand der Technik".

Ergänzend dazu gelten:
Flachdachrichtlinie in der aktuell gültigen Fassung
Bayerische Bauordnung BayBO,
Unfallverhütungs- und Brandschutzvorschriften,
alle auf Schulen bezogenen Sicherheitsregeln und die Vorschriften der KUVB in der derzeit gültigen Fassung.
Diese sind eigenverantwortlich einzuhalten und können auf Anfrage mitgeteilt werden.

C.01.1 Angebot des Bieters

Die in der ZTV genannten formalen, technischen Anforderungen an die hier ausgeschriebenen Leistungen sind in die Hauptpositionen mit einzukalkulieren, sofern sie nicht in gesonderten Positionen ausgewiesen sind.
Die ausgeschriebenen Arbeiten sind grundsätzlich nach den "Allgemein Anerkannten Regeln der Technik" auszuführen. Die anzubietenden Preise enhalten a l l e erforderlichen Nebenleistungen für Befestigungen, Verankerungen und dergleichen, Gestellung und Vorhalten von Geräten, Maschinen etc.
Die der Ausschreibung beiliegenden Pläne und Unterlagen sind ebenso bei der Kalkulation zu berücksichtigen - diese sind jedoch nicht zur Bauausführung freigegeben. Zur Ausführung freigegebene Unterlagen, Pläne, Details hat der AN nach einer Beauftragung anzufordern.
Der Bieter versichert, dass er alle Ausschreibungsunterlagen auf Vollständigkeit und Funktionsfähigkeit geprüft hat. Er bestätigt, dass aufgrund der ihm übergebenen Unterlagen die von ihm geforderte Leistung nach Ausführung, Art und Umfang vollständig klar beschrieben und von ihm entsprechend kalkuliert worden ist.
Der Umfang des Bauvorhabens ist prinzipiell aus den Ausschreibungsunterlagen mit Gebäudekenndaten ersichtlich.

Vor Angebotsabgabe hat sich der Bieter über den Umfang und den Zustand der vorhandenen Baulichkeiten etc. vor Ort zu informieren und die daraus resultierenden Erschwernisse zu berücksichtigen.

## C.02 Ausführung allgemein
C.02 Ausführung allgemein

C.02.1 Bauablaufplanung

Die vertragliche Laufzeit und die Preisbindung enden frühestens zur Fertigstellung des gesamten Bauvorhabens und mit dem Rückbau der reduzierten Baustelleneinrichtung des AN.

Bezüglich des zeitlichen Ablaufs der Arbeiten des AN liegt diesem Leistungsverzeichnis eine Aufstellung der Einzel-Vetragsfristen mit bei, die vom Bieter / Auftragnehmer zu beachten sind (FB 214.H). Die in dieser Aufstellung beschriebenen Vorgänge betreffen alle Leistungen des Auftragnehmers.

Der AN ist verpflichtet auf Grundlage dieser Einzelfristen einen detailierten Bauzeitenplan (siehe gesonderte Position) einschließlich Kapazitätsplanung über seine vertraglichen Leistungen zu erstellen, anhand dessen die Einhaltung der Vertragsfristen und Berücksichtigung der Randbedingungen zum Bauablauf nachgewiesen und überwacht werden können.

Der Baufristenplan ist dem Auftraggeber und der Objektüberwachung zu übergeben. Termine für die Herstellung des  Baufristenplanes - siehe Formblatt 214.HW Weitere Besondere Vertragsbedingungen.

Aus dem Baufristenplan muß folgendes hervorgehen: siehe Positionstext.

Die Ablaufgeschwindigkeiten und Reihenfolgen müssen vom AN mit den Fachbauleitungen abgestimmt  werden und deren Zustimmung erhalten. Die Arbeiten können ggf. nur abschnittsweise ausgeführt und fertig gestellt werden. Montagen sind ggf. zeitlich versetzt auszuführen. Die festgelegten Abläufe werden Basis der Ausführung. Anpassungen und Korrekturen des Ablaufplanes können nur gemeinsam mit den Fachbauleitungen festgelegt werden und müssen die übrigen Belange der Baustelle ausreichend berücksichtigen. Anpassungen des Detailablaufes sind nur dann zulässig, wenn die vertraglich vereinbarten Rahmentermine hierdurch nicht berührt werden. Bei  erkennbaren Abweichungen können durch die Fachbauleitung Terminanpassungen und besondere Maßnahmen verlangt werden. Die Einhaltung des vereinbarten Ablaufplanes ist dem AG durch den AN regelmäßig schriftlich nachzuweisen.

Erstellung des Baufristenplanes des AN: siehe gesonderte Position

Die Festlegungen des Auftraggebers (AG), z.B. zur baufachlichen oder terminlichen Koordinierung mit den übrigen Leistungsbereichen, sind zu berücksichtigen.

C.02.2 Rahmenbedingungen

C.02.2.1  Rahmenbedingungen allgemein

Generell sind sicherheitstechnische Vorschriften und Regeln generell einzuhalten - was stets zu berücksichtigen ist. Insbesondere wird verwiesen auf die einzuhaltende DGUV.

Die Arbeiten müssen mit den zeitgleich ablaufenden Nachbargewerken (Rohbau, Haustechnik, Tür- Estrichgewerke) ineinander greifen.

Erforderliche Abstimmungen erfolgen während der Ausführung mit der örtlichen Objektüberwachung. Der Bieter/Auftragnehmer hat zu berücksichtigen, dass diese Gewerke parallel ausgeführt werden und sich hierdurch entsprechende Erschwernisse und Arbeitsunterbrechungen ergeben können.

C.02.2.2  Planung und Bemessung für Bauhilfsmaßnahmen soweit hier nicht angegeben, Montagestöße, Montagezustände, Montageverbände, Montagehilfen, Abstützungen, Unterstützungen, Abfangungen, Bauzustände etc. einschl. dem Erstellen der Standsicherheitsnachweise und Planungsunterlagen sowie alle damit verbundenen Kosten (Prüfgebühren etc.) obliegen dem AN incl. entsprechenden statischen Berechnungen und liegen in seinem Verantwortungsbereich.

C.02.3 Ausführung

C.02.3.1 Qualitäts- und Quantitätskontrolle

Nach Auftragsvergabe hat der AN umgehend die zur Ausführung freigegebenen Pläne und Unterlagen des Architekten und der Fachplaner anzufordern oder im PKS abzuholen. Auf Basis dieser Unterlagen erstellt der AN - sofern vorgesehen - auch seine W+M-Planungen (Werkstatt- und Montageplanung).

Für die Leistungsbestandteile des Auftragnehmers, für die eine W+M-Planung zu erstellen ist, erfolgt die Ausführung ausschließlich anschließend auf Grundlage der von den Planern freigegebenen W+M-Planungen des Auftragnehmers.
Vor der Ausführung sind die Inhalte der vom AN zu erbringenden Leistungen zwingend hinsichtlich der Quantitäten und der Qualitäten vom AN zu prüfen und sicherzustellen. Erst nach Sicherstellung der Qualitäten und Quantitäten dürfen die Bauteile bestellt werden bzw. darf mit der Ausführung begonnen werden. Dies ist zwingend erforderlich - wegen den zeitlichen Abständen von Planung, Ausschreibung und Ausführung.

C.02.3.2 Allgemein

Die nachfolgenden Zusätzlichen technischen Vertragsbedingungen "Allgemein und Baubetrieb" im
Titel 1 sind zu beachten.

Sofern nicht anders beschrieben sind die Leistungen des AN auch zu kalkulieren incl. sämtlicher Schutz- und Arbeitsgerüste, Transport- und Montagehilfen für die jeweiligen Arbeiten und Bauteile des AN;

Zu beachten sind hierbei:
DIN 4420-1,-3,
DIN EN 12811-1,
DGUV.

Das Fassaden- und Dachfanggerüst, das außen an den Fassaden aufgestellt wird, wird bauseits von einem Gerüstbauer aufgestellt.

Für gefährliche Montagearbeiten ist vom AN jeweils eine Montageanweisung incl. Sicherheitsmaßnahmen gemäß Gefährdungsbeurteilung erforderlich und vorzulegen.

Es dürfen nur geprüfte und zugelassene Geräte und Arbeitsmittel auf der Baustelle verwendet werden.

Erforderliche Lehren, Hilfskonstruktionen, Transportmittel etc. sind vom Auftragnehmer zustellen. Für Transport und Montage vor Ort sind geeignete Hebezeuge einzusetzen; die Kosten sind in die entsprechenden Positionen einzurechnen.

Die Transportwege sind eigenverantwortlich zu prüfen, Erschwernisse aus dem Transport werden nicht gesondert vergütet; sie sind in die Einheitspreise einzurechnen.

Die Ausführung hat grundsätzlich entsprechend den Vorgaben des betreffenden Fachplaners zu erfolgen, ungeachtet dessen sind die Grundsätze der einschlägigen Vorschriften, insbesondere zum Brandschutz auch für Bauzustände einzuhalten.

C.02.4 Nachweise, Güten

Für alle Baustoffe, bei denen Forderungen nach besonderen Klassifizierungen bestehen, sind rechtzeitig Prüfzeugnisse, Zulassungsbescheide, Prüfberichte etc. dem AG bzw. seiner Objektüberwachung vorzulegen.

Für die Leistungen sind insbesondere folgende Nachweise vorzulegen:

- Nachweise für anzubietende / zu verwendende Holz- und Stahlbauteile
- Nachweise für Baubehelfe,
- Nachweise für Bauteile mit Brandschutz- und Schallschutzanforderungen,
- stat. Nachweise (prüfbar), soweit erforderlich.

Für die Güte und einwandfreie Beschaffenheit der zur Verwendung kommenden Materialien, einschl. der von Nachunternehmern verwendeten, haftet allein der AN. Vom AG zurecht beanstandetes Material ist kostenlos zu entfernen.

Soweit Güte- und Gebrauchsprüfungen ergeben, dass vom AN-Rohbau gelieferte Stoffe oder Bauteile vertragswidrig sind, hat der AN-Rohbau auch über die Prüfung hinaus entstandenen Kosten zu erstatten.

Für Verzögerungen, die aufgrund mangelhafter Eigenschaften und vertragswidriger Bauteile entstehen,  haftet der AN.

C.02.5 Toleranzen

a) Allgemeine Bauteile

Die Festlegung und Feststellung der zulässigen Bautoleranzen erfolgt nach
DIN 18201, DIN 18202, DIN 18203, DIN EN 1090.

Für den Anschluss von Holzbauteilen an Stahl-, Stahlbetonbauteile gelten für den Bieter / AN generell erhöhte Toleranzen.
Für den Rohbauunternehmer (Gewerk 3020 Baumeister) sind keine erhöhten Toleranzen festgelegt worden. Bedeutet für den Holzbau: Sofern der Rohbau in Anschlussbereichen (Holzbau an Beton) den Standard-Toleranzen entspricht, sind die Toleranzen in diesen Anschlussbereichen vom AN ohne Mehrkosten auszugleichen.
Unabhängig von den zulässigen Toleranzen müssen sämtliche Konstruktionen so aufeinander abgestimmt sein, dass sie zwängungsfrei erstellt und zusammengebaut werden können. Bei planmäßigen Kontaktstößen sind die Anschlussflächen mechanisch zu bearbeiten.

Horizontale Toleranzen von Bauteilen in Fassadenebene (Wände und Stützen des AN): Maßgeblich ist das Raster der Gebäudeachsen, an den sich der Holzbau und die bauseitigen Fassadenbauteile zu richten haben. In der Regel beträgt der Abstand der Gebäudeachsen 2,80m. Im Holzbau sind in diesem Bereich einzuhalten:
maximal +/- 3mm.

Die Holzbauteile des AN haben in einer kompletten Fassadenebene jeden Bauteiles erhöhte Anforderungen zu erfüllen: Abweichungen von der planmäßigen Lage der Holzbauteile (Wände, Stützen des AN) in der Fassadenebene:
maximal +/- 15mm.

C.02.6 Vermessung, Einmessung

Der AN erhält vom AG analog zum Baumeister eine Längs-, eine Querachse sowie einen Höhenfestpunkt. Alle weiteren Einmessarbeiten sind Leistung des AN (Nebenleistung). Somit sind auch alle Aussparungen und Kernbohrungen vom AN einzumessen. Die Höhen- und Achskennzeichnungen des Baumeisters sind, sofern diese verwendet werden, vom AN zu überprüfen.
Vom AN auszuführende Leistungen,  DIN 18 299:

Konstruktionsmarkierungen sind wetterfest auszuführen und so anzubringen, daß sie durch die Baumaßnahmen nicht beeinflußt werden.

Die Kontrolle der Kote ± 0,00 von der im Gelände vom Vermessungsbüro gesetzten Höhenkote, sowie das Übertragen auf das Bauwerk (Bereich Holzbau), ist Leistung des AN.

In jeder Ebene sind die Konstruktionsachsen, sowohl auf der Decke als an Stützen und Wänden dauerhaft aufzutragen, somit auch an der Fassade.

Höhenmarkierungen im Bauwerk sind stets von ± 0,00 m bzw. von den Festpunkten neu zu vermessen und mit den bestehenden Höhen zu vergleichen bzw. zu kontrollieren.

Auf Verlangen hat der Bieter / AN das Vermessungsbüro anzugeben.
Diese Unterlagen sind auch der Dokumentation beizulegen.

C.02.7 Dokumentation

Der AN hat nach Abschluss der Arbeiten eine Dokumenation gemäß gesonderter Positionen (Leistungen für Baubestandsdokumentation) zu übergeben.
Dokumentation über das PKS = Projektkommunikationssystem
Siehe auch Formblatt 214.HW Weitere Besondere Vertragsbedingungen.

C.02.8  Ausführungsunterlagen

C.02.8.1 Ausführungsunterlagen vom AG für den AN

Der Auftragnehmer erhält nach Auftragsvergabe vom AG die unter C.02.8.2 erläuterten Unterlagen für seine fristgerecht zu erstellende Werkstattplanung und seine zu ergänzende Statik. Die terminliche Abfolge diesbezüglich ist in der Position "W+M-Planung und ergänzende Statik des AN" geregelt. Des weiteren sind die dieser Ausschreibung beiliegenden Vertragsfristen zu beachten. Werkstattplanung, Freigaben, Materialbestellungen, Herstellungen sowie Montagezeiträume auf der Baustelle hat der AN in seinem Detailterminplan mit darzustellen.
Der AN hat die zur Ausführung freigegebenen Unterlagen vorsorglich auch beim AG abzurufen. Der AN hat die Vollständigkeit der Unterlagen zu prüfen.

Die dieser Ausschreibung beiliegenden Unterlagen sind nicht zur Ausführung freigegeben.

C.02.8.2 Werkstattplanung des AN, Schnittstelle zum AG-Tragwerkplaner

Umgehend nach einer Beauftragung hat der AN vom Architekten zur Ausführung freigegebene Unterlagen, Pläne, Details anzufordern.
Der AN erhält zur Ausführung seiner Leistungen:

- Ausführungspläne und Unterlagen des Architekten,
- sonstige Unterlagen, wie Brandschutz, Bauphysik auf Anforderung.

Der AN erhält vom AG die Pläne in entsprechender Anzahl: 1-fach als SW-Pause, sowie als PDF-, DWG- oder Plot-Datei.

Übergebene Unterlagen, insbesondere Zeichnungen, sind auf die Übereinstimmung mit den örtlichen Gegebenheiten sowie auf Richtigkeit zu überprüfen. Unklarheiten sind mit der örtlichen Bauleitung bzw. dem AG zu klären. Der AN ist verpflichtet, die Maße und Massen des Leistungsverzeichnisses mit den Ausführungsunterlagen zu vergleichen.

C.02.8.3 Muster, M+W-Planung, Dokumentation (in gesonderter Position zu kalkulieren)

Von allen Oberflächen und Beschlägen / Handhaben sind vor der Materialbestellung und spätestens innerhalb 2 KW nach Beauftragung Muster dem AG bzw. dem Architekten vorzulegen. Erst nach schriftlicher Freigabe der Muster und deren Oberflächen darf der AN das Material bestellen.

Die M+W-Planung ist dem AG zur Genehmigung und Ausführungsfreigabe nach 3-6 KW sukzessive vorzulegen. Korrekturläufe anschließend maximal je 2 KW, so dass die komplette M+W-Planung nach maximal 8 KWs abgeschlossen ist.
Vorlage der M+W-Planung als PDF-Dateien.

C.02.8.4 Ausführungsunterlagen des AN

Die Positionen der relevanten W+M-Planungen (Werkstatt- und Montageplanunen) sowie eventueller erforderlicher Statik sind in den entsprechenden Titeln angeordnet und dort zu berücksichtigen.

Die Prüfstatik der AN-Statik veranlasst der AN. Die Gebühren dieser Prüfstatik übernimmt der AG. Die Freigabe dieser Statik ist dem Baufortschritt entsprechend rechtzeitig herbeizuführen, mindestens jedoch 3 Wochen vor Materialbestellung / Ausführung. Die Prüffristen des Prüfstatikers sind zu berücksichtigen (ca. 4 KW). Generell darf mit den Ausführungen erst begonnen werden, wen die Prüfstatik vorliegt.

C.02.8.5 Form der Ausführungsunterlagen des AN:

- gezeichnet nach DIN 1356 - Bauzeichnungen

- Schriftstücke in A4, ansonsten Planformate nach Bedarf,

- jede Unterlagenlieferung mit aktualisierter Freigabeunterlagenliste / Auflistung der Zulassungen, etc.

- Alle Unterlagen müssen die Einbauörtlichkeit (Bauteil, Geschoss etc.) enthalten.

- Alle Zeichnungen sind ausführlich mit Text und Maßen vorzulegen, so dass eine zweifelsfreie Erkennung bzw. Maßzusammengehörigkeit für den Architekt, die Sonderfachleute und den Prüfingenieur möglich wird. Zeichnungen müssen vollständig sein, nur "Absichtserklärungen" erreichen keine Freigabe.

- Die Unterlagen der statischen Berechnung und -Nachweise des AN sind entspr. den gesetzlichen  Bestimmungen vom AN dem Prüfingenieur vorzulegen und dem Architekten, Tragwerksplaner in Kopie zur Information zuzusenden.

C.02.8.6 Freigabevorgang der Ausführungsunterlagen des AN:

- Sämtliche Fristen für vom AN herzustellende M+W-Planungen, statische Berechnungen und Verlegepläne sind beschrieben in der diesem Leistungsverzeichnis beiliegenden Aufstellung der Einzel-Vertragsfristen des AN. Diese sind vom Bieter / AN zu beachten.

- Die Freigabeunterlagen sind in das PKS einzustellen mit gleichzeitiger Info an alle Beteiligten, ggf. bei Korrekturen auch mehrfach (bis 2x) bis zur endgültigen Freigabe.

- Nach Übernahme der Prüfeintragungen in die Originale des AN sind die fertigen Unterlagen vom AN in das PKM einzustellen.

- Die genehmigten Zeichnungen entbinden den AN nicht von der Haftung für die von ihm angebotenen Konstruktionen bezüglich AN-Statik, Ausführung (Standfestigkeit), Funktion und Gebrauchstauglichkeit. Ebenso bleibt der AN verantwortlich für Maßeinhaltung, Einhaltung von Anforderungen an Toleranzen, Anforderungen bezüglich der Ausführung an Brand- und Schallschutz, Raumabschluss und Materialökologie.

- Die Bearbeitung der Zeichnungen und Prüfung durch die beauftragten Stellen schränken die Haftung und Verantwortung des AN nach dem Vertrag, nicht ein. Die Vorlage beim AG-Tragwerkplaner erfolgt informativ im pdf-Format (keine Prüfung und Freigaben der Werkstattzeichnungen durch den AG-Tragwerkplaner).

- Änderungen, die durch verspätete Zeichnungsvorlage seitens des AN bedingt sind, rechtfertigen keine Terminverschiebung.

- Es ist die Pflicht des AN seine Planung so rechtzeitig zur Prüfung und Freigabe vorzulegen, dass daraus keine Terminverzögerungen im Bauablauf eintreten.

- Alle aus dem Prüfvorgang erforderlichen Korrekturen sind vom AN kurzfristig und ohne gesonderte  Vergütung in die Originalpläne zu übernehmen.

Planverteilung über das PKS = Projektkommunikationssystem

.

## C.03 Abkürzungen
C.03 Abkürzungen

Verzeichnis der im LV verwendeten Abkürzungen:

AG =  Auftraggeber
AN =  Auftragnehmer gem. dieses LVs
OUE = OÜ =  Objektüberwachung des AG

BVB = Besondere Vertragsbedingungen
BE = Baustelleneinrichtung
d = Tag

ggf = gegebenenfalls
h = Stunden
kg = Kilogramm
KW = Kalenderwoche
LV = Leistungsverzeichnis,
m = Meter
m2 = Quadratmeter
m3 = Kubikmeter
mMt = Meter x Monat
mWo = Meter x Woche
Mt = Monat
o.glw. = oder gleichwertig

PKS = Projektkommunikationssystem

Stb = Stahlbeton
St = Stk = Stück
t = to  =  Tonne (= 1.000,00 kg)

OKR = Oberkante Rohboden
OKF = Oberkante Fertigboden = OK FFB = FOK
Qs = Querschnitt (Querschnittsfläche, zum Beispiel bei Rechteckstützen)
R = Radius
ß = ss (hier gleichrangig)

Stb = Stahlbeton
StMt = Stück x Monat
StWo = Stück x Woche
UKR = Unterkante Rohdecke
Wo = Woche

ZTV = Zusätzliche Technische Vertragsbedingungen

--»  = Verweis auf Detailpläne, Werkpläne, Unterlagen, Verweis auf beiliegende Dateien.

## C.04 Anlagenverzeichnis
C.04 Anlagenverzeichnis

Dem Leistungsverzeichnis liegt ein Anlagenverzeichnis bei, das zu beachten ist. Alle Pläne, Details, Unterlagen liegen dem Leistungsverzeichnis in digitaler Form als PDF mit bei. Bei sämtlichen Planbeilagen ist der angegebene Maßstab auf Richtigkeit zu prüfen. Die der Ausschreibung beiliegenden Pläne und Unterlagen sind vom Bieter zu beachten, sind jedoch nicht für den AN zur Bauausführung freigegeben. Nach Auftragsvergabe hat der AN die zur Ausführung freigegebenen Unterlagen umgehend anzufordern.

Hinweise zu den Urheberrechten: Für Abbildungen, Texte und Unterlagen dieser Angebotseinholung auf diesem Datenträger oder in gedruckter Form bestehen Urheber- und Eigentumsrechte. Diese Abbildungen, Texte und Unterlagen dürfen nicht ohne schriftliche Erklärung des Urhebers oder des Eigentümers verwendet oder vervielfältigt werden - außer zur Erstellung eines Angebotes für das ausgeschriebene Gewerk.

Anlagen als PDF:

siehe Planliste:
RH_5_ARC_TB_PL_608-001_00
RH_5_ARC_TB_PL_608-002_00

Nachhaltigkeit

Handbuch und Schadstoffvermeidung:

Anforderungen an die Schadstoffvermeidung.pdf
QNG_Handbuch_Anlage-3_Anhang-313_Schadstoffe_v1-3-korr-14.09.2023.pdf

ENDE ANLAGENVERZEICHNIS UND ZTV.

## D - GRUNDBESCHRIEBE UND LEISTUNGSPOSITIONEN

## VE 3000: Müllmanagement
Datum: 20.02.2026

### Bereich 1 ALLGEMEINES, PLANUNG

#### Abschnitt 1.1 Planung

**1.1.1 Planung Wertstoffhof**
*** Pauschalposition
Überprüfung des geplanten Standorts des Wertstoffhofs zusammen mit dem AG im Rahmen eines Ortstermins vor Ausführungsbeginn.
Mitwirkung und ggf. Optimierung der Anordnung der einzelnen Container und der Umzäunung auf Grundlage des Baustelleneinrichtungsplanes des AG.
Menge: 1,000 psch

**1.1.2 Erstellung Entsorgungskonzept mit Lageplan**
*** Pauschalposition
Vor Aufnahme des Betriebs ist eine Entsorgungskonzept zu erstellen und vorzulegen:

Folgende Aspekte müssen berücksichtigt werden:

1. Kurzbeschreibung Abfallkonzept
2. Lageplan / Skizze Recyclinghof
3. Liste Müllfraktionen
4. Regelung Einweisung Gewerke
5. Fotodokumentation
6. Entsorgungsbelege / Wiegescheine (Auswahl)

Im Detail sind erforderlich:

o Beschreibung der Abfallarten (AVV-Schlüssel oder Fraktionen)
o Zuordnung zu Sammelbehältern (Recyclinghof / Container)
o Benannter Entsorgungsweg (Verwertung / Beseitigung)
o Zuständigkeiten (wer trennt, wer kontrolliert)
o Umgang mit Sonderabfällen (Farbreste, Dämmstoffreste, etc.)

Es ist ein Lageplan zu erstellen aus dem folgendes ersichtlich wird:

o BE-Plan mit genauer Lage des Recyclinghofs

o Darstellung der Fraktionen (z. B. Holz, Metall, mineralisch, Verpackung, Gips, Rest)
o eindeutige Beschriftungen vor Ort
o Foto und Plan als Nachweis
Menge: 1,000 psch

**1.1.3 Einweisung / Unterweisung der Gewerke**
Einzelne Gewerke sind nach Abstimmung mit der Objektüberwachung in das Müllmanagement einzuweisen.
Die Einweisung erfolgt nach Möglichkeit gebündelt, also für mehrere Gewerke gleichzeitig.

Es ist jeweils ein Vor-Ort-Termin mit einer Dauer von ca. 2 Stunden zu kalkulieren, einschl. Anfahrt.

Bestandteil der Baustelleneinweisung sind:

• Unterweisung in die Örtlichkeit
• genaue Vorgaben zur Abfalltrennung
• Vorgaben zur Lagerung
• Umgang mit Fehlwürfen

Es ist jeweils ein kurzes Protokoll der Einweisung mit Inhalt der Einweisung, Namen und Firma der Beteiligten zu erstellen und an die Objektüberwachung zui übergeben.
Menge: 10,000 St

#### Abschnitt 1.2 Projektkommunikationssystem

**1.2.4 Projektkommunikationssystem**
Aufwand für die Verwendung des durch den AG zur
Verwendung für sämtlichen projektrelevanten
Schriftverkehr festgelegten/vorgeschriebenen
Projektkommunikationssystems.

Der Aufwand für die vom AG bei Bedarf angebotene
Online-Schulung ist hiermit ebenfalls abgegolten.
Menge: 1,000 Stk

### Bereich 2 ENTSORGUNGSKONZEPT / BAUREINIGUNG

#### Abschnitt 2.1 Wertstoffhof

**2.1.5 Wertstoffhof einrichten und räumen**
*** Pauschalposition
Wertstoffhof Einrichten und nach Beendigung der Bauarbeiten Räumen.
Lage befindet sich (gem. beiliegendem BE-Plan) entlang der Straße auf öffentlichen Grund, der durch eine verkehrsrechtliche Genehmigung gesichtert ist.
Größe: ca. 75x5 m,

einschl. Einzäunung und 2 doppelflügeligen Toren für Ein- und Ausfahrt der Anlieferer,
einschl. Aufenthaltscontainer mit Glasscheibe für die eigenen Mitarbeiter für Schlechtwetter.
einschl. einrichten und räumen.

Leistungen:
Fachpersonal für die Betreuung des Wertstoffhofes,
werktägliche Öffnungszeiten (Dauer siehe Pos. Vorhaltung)
Einweisung der anliefernden Gewerke bzgl. Abfallsortierung und Zuordnung der Container als Entsorgungsaufsicht,
Kontrolle der ordnungsgemäßen Entsorgung aller angelieferten Materialien der anliefernden Gewerke,
Einzäunung der Anlage mit Bauzaun und 2 Toren für Ein- und Ausfahrt.
Annahme des getrennten Abfalls
Abschließen von Wertstoffhof und der einzelnen Container.
Koordination Abfuhr voller Container und Stellung notwendiger Container
Information der Objektüberwachung über anstehende Transporte
Verwaltung von Lieferscheinen, Entsorgungsnachweisen und Begleitpapieren.
Führung Abfalltagebuch mit Fotos (auf Datenträger täglich und gesammelt zu übergeben)
Reinhalten Wertstoffhof inkl. Schneeräumen,

Aufenthaltsraum für eigenes Personal gem. Arbeitstättenrichtlinie
Stromversorgung und Beleuchtung von bauseitigem EUV (Entfernung 100m), Verbrauchsgebühren zahlt AG
Bauzaun, verschraubt mit Tor (verschließbar)

Anforderungen/ Ausrüstung Fachpersonal:
einwandfreie Deutschkenntnisse in Wort und Schrift
sofort als Angestellter des beauftragten Entsorgers erkennbar
ständige telefonische Erreichbarkeit
Taschenlampe
Bauhelm und Sicherheitsschuhe
Handscheinwerfer
Digitalkamera mit Datumsanzeige
Besen,. Schaufel, Eimer, Schubkarre und Plastiksäcke

Eine Grundvoprhaltungsdauer von 4 Wochen ist mit einzukalkulieren.
Menge: 1,000 psch

**2.1.6 Wertstoffhof vorhalten**
Vorhaltung über die Grundvoprhaltungsdauer von 4 Wochen hinaus. Abrechnung in ganzen Wochen.
Menge: 54,000 Wo

**2.1.7 Wertstoffhof umsetzen**
Wertstoffhof umsetzen,
vollständiger Rückbau des Wertstoffhofes an bestehendem Standort, Transport aller Komponenten in den Pausenhof hinein bzw. auf alternative Baustellenflächenund vollständiger Aufbau
Menge: 2,000 Stk

**2.1.8 Wertstoffhof, vorhalten, 2 Std. Öffnungszeit/ Tag**
Wertstoffhof vorhalten
Öffnungszeiten pro Werktag: 2 Std
Menge: 10,000 Wo

**2.1.9 Wertstoffhof, vorhalten, 4 Std. Öffnungszeit/ Tag**
Wertstoffhof vorhalten
Öffnungszeiten pro Werktag: 4 Std
Menge: 10,000 Wo

**2.1.10 Wertstoffhof, vorhalten, 8 Std. Öffnungszeit/ Tag**
Wertstoffhof vorhalten
Öffnungszeiten pro Werktag: 8 Std
Menge: 33,000 Wo

**2.1.11 Vorlage Entsorgungshandbuch**
Vorlage Entsorgungshandbuch

Erstellung und Vorlage eines Entsorgungskonzepts mit  Entsorgungshandbuch zur Einhaltung und Umsetzung der anfallenden Müll- und Abfallmengen.
u.a. Beschreibung der Tätigkeit des nachbeschriebenen Müllpoliers und der Dokumentation der Zuordnung an die Müllveruracher.
Menge: 1,000 Stk

#### Abschnitt 2.2 Grobreinigung

**2.2.12 Baustelle - Grobreinigung**
Baustelle - Grobreinigung

Vom Beginn der Ausbauarbeiten bis zur Beendigung der gesamten Baumassnahme im gesamten Baustellengelände, außerhalb des Gebäudes die Flächen von Bauschutt/ Baustellenabfällen reinigen,
einschließlich sammeln, trennen und transportieren in die bereitgestellten Behälter des Wertstoffhofs,

"Normale" Verschmutzung wird definiert mit  Bauschutt/ Baustellenabfällen bis zu 1m3 je 500 m2 gereinigte Fläche (ca. 1 Geschoß)
Ausführung nur in Abstimmung mit der Objektüberwachung bzw. dem AG; Mindestvorankündigungsfrist des AG im Regelfall 3 Tage, bzw. 2 Werktage

Abrechnung über Tonnageposition der Entsorgung
Menge: 500,000 Std

**2.2.13 Gebäude - Grobreinigung**
Gebäude - Grobreinigung,

Vom Beginn der Ausbauarbeiten bis zur Beendigung der gesamten Baumassnahme im Gebäude,
in allen Geschoßen sind die Flächen von "normaler" Verschmutzung besenrein grobzureinigen, einschließlich sammeln, trennen und transportieren von Bauschutt/ Baustellenabfällen die bereitgestellten Behälter des Wertstoffhofs, bei der Ausführung ist die Nutzung von Industiesauger mit sprechender Ausstattung vorgesehn und  in der Kalkulation einzubeziehen.

"Normale" Verschmutzung wird definiert mit  Bauschutt/ Baustellenabfällen bis zu 1m3 je 500 m2 gereinigte Fläche

Ausführung nur in Abstimmung mit der Objektüberwachung bzw. dem AG; Mindestvorankündigungsfrist des AG im Regelfall 2 Werktage

Abrechnung über Tonnageposition der Entsorgung
Menge: 1050,000 Std

**2.2.14 Reinigungs - Polier**
Reinigungs - Polier

für nachfolgende Leistungen:

Begehung der gesamten Fläche mit Fotodokumentation zur Erfassung des entstandenen Mülls im Anschluss an die Öffnungszeiten des Wertstoffhofes.
Die Bilder mit Zuordnung der Verursacher sind in wöchentlichen Protokollen zu erfassen und über das Projektkommuniktationssystem zu verteilen.
Die zur Müllbeseitigung entstehenden Kosten sind getrennt nach den Verursachern zu erfassen, so dass dies den Verursachern in Abzug gebracht werden kann.

Abrechnung in 1 Stück pro Begehung
Menge: 45,000 Stk

#### Abschnitt 2.3 Behälter bereitstellen

**2.3.15 Behälter bereitstellen Deckel abschließbar 5-7m3**
Behälter bereitstellen, mit Deckel, abschließbar,
Größe über 5 bis 7 m3,
Bereitstellung für ein Monat.
Menge: 50,000 Stk
Leistungsbereichkatalog: 087

**2.3.16 Behälter vorhalten Deckel abschließbar 5-7m3**
Behälter vorhalten, mit Deckel, abschließbar,
Größe über 5 bis 7 m3,
Zusätzliche Vorhaltung zur Bereitstellungsdauer aus der Vorposition
Menge: 25,000 Wo
Leistungsbereichkatalog: 087

**2.3.17 Behälter bereitstellen Deckel abschließbar 10-12m3**
Behälter bereitstellen, mit Deckel, abschließbar,
Größe über 10 bis 12 m3,
Bereitstellung für ein Monat.
Menge: 1,000 Stk
Leistungsbereichkatalog: 087

**2.3.18 Behälter vorhalten Deckel abschließbar 10-12m3**
Behälter vorhalten, mit Deckel, abschließbar,
Größe über 10 bis 12 m3,
Zusätzliche Vorhaltung zur Bereitstellungsdauer aus der Vorposition
Menge: 5,000 Wo
Leistungsbereichkatalog: 087

**2.3.19 Behälter bereitstellen Deckel abschließbar 40m3**
Behälter bereitstellen, mit Deckel, abschließbar,
Größe über 40 m3,
Bereitstellung für ein Monat.
Menge: 4,000 Stk
Leistungsbereichkatalog: 087

**2.3.20 Behälter vorhalten Deckel abschließbar 40m3**
Behälter vorhalten, mit Deckel, abschließbar,
Größe über 40 m3,
Zusätzliche Vorhaltung zur Bereitstellungsdauer aus der Vorposition
Menge: 20,000 Wo
Leistungsbereichkatalog: 087

**2.3.21 Behälter bereitstellen Big Pack 1-2m3 Bauabfall Baustellenabfall**
Behälter bereitstellen, Big Pack,
Größe über 1 bis 2 m3,
Bereitstellung für einen Monat.
Menge: 600,000 Stk
Leistungsbereichkatalog: 087

**2.3.22 Behälter Transport Deckel abschließbar 5-7m3**
Behälter Transport, mit Deckel, abschließbar,
Größe über 5 bis 7 m3,
Transport gefüllt zu Deponie
Rücktransport leer zu Wertstoffhof
Menge: 50,000 Stk
Leistungsbereichkatalog: 087

**2.3.23 Behälter Transport Deckel abschließbar 10-12 m3**
Behälter Transport, mit Deckel, abschließbar,
Größe über 10 bis 12 m3,
Transport gefüllt zu Deponie
Rücktransport leer zu Wertstoffhof
Menge: 1,000 Stk
Leistungsbereichkatalog: 087

**2.3.24 Behälter Transport Deckel abschließbar 40m3**
Behälter Transport, mit Deckel, abschließbar,
Größe über 40 m3,
Transport gefüllt zu Deponie
Rücktransport leer zu Wertstoffhof
Menge: 4,000 Stk
Leistungsbereichkatalog: 087

**2.3.25 Behälter Transport/ Austausch Bigpack 1-2 m3**
Behälter Transport, Bigpack,
Größe über 1 bis 2 m3,
Transport gefüllt zu Deponie
Antransport neuer Bigpack leer zu Wertstoffhof
Menge: 600,000 Stk
Leistungsbereichkatalog: 087

**2.3.26 Mülleimer für das Gebäude bereitstellen, mit Deckel, Größe ca. 40x40x120cm**
Mülleimer für das Gebäude bereitstellen,
Größe ca. 50x50x120cm,
Fassungsvermögen ca. 100 Liter,
rollbar,
mit Deckel,
Bereitstellung die gesamte Ausbauzeit von ca. 58 Wochen.
einschl. wöchentlich 2 x maliger Leerung,
einschl. Müllbeutel,
einschl. Vertragen des Mülls vom Behälter
bis zu den Containern des Wertstoffhofs,
einschl. Rückbau nach Fertigstellung der Massnahme
Menge: 15,000 Stk
Leistungsbereichkatalog: 087

#### Abschnitt 2.4 Entsorgung

**2.4.27 Beton**
Beton, fach- und umweltgerecht entsorgen
Abfallschlüssel nach AVV (Abfallverzeichnis-Verordnung) 170101
die Entsorgungsgebühren werden vom AN übernommen.
Menge: 10,000 to
Leistungsbereichkatalog: 087

**2.4.28 Fliesen, Ziegel, Keramik**
Fliesen, Ziegel, Keramik, fach- und umweltgerecht entsorgen
Abfallschlüssel nach AVV (Abfallverzeichnis-Verordnung) 170103
die Entsorgungsgebühren werden vom AN übernommen.
Menge: 8,000 to
Leistungsbereichkatalog: 087

**2.4.29 Holz, A1**
Holz A1, fach- und umweltgerecht entsorgen
Abfallschlüssel nach AVV (Abfallverzeichnis-Verordnung) 170201
die Entsorgungsgebühren werden vom AN übernommen.
Menge: 30,000 to
Leistungsbereichkatalog: 087

**2.4.30 Holz, A2**
Holz A2, fach- und umweltgerecht entsorgen
Abfallschlüssel nach AVV (Abfallverzeichnis-Verordnung) 170201
die Entsorgungsgebühren werden vom AN übernommen.
Menge: 80,000 to
Leistungsbereichkatalog: 087

**2.4.31 Kunststoffe (PE, PP)**
Kunststoffe (PE, PP), fach- und umweltgerecht entsorgen
Abfallschlüssel nach AVV (Abfallverzeichnis-Verordnung) 170203
die Entsorgungsgebühren werden vom AN übernommen.
Menge: 8,000 to
Leistungsbereichkatalog: 087

**2.4.32 Dachpappen, Bitumen, Flachabdichtungssysteme, teerfrei**
Dachpappen, Bitumen, Flachabdichtungssysteme, teerfrei, fach- und umweltgerecht entsorgen
Abfallschlüssel nach AVV (Abfallverzeichnis-Verordnung) 170302
die Entsorgungsgebühren werden vom AN übernommen.
Menge: 8,000 to
Leistungsbereichkatalog: 087

**2.4.33 Altmetall/ gemischter Schrott**
Altmetall/ gemischter Schrott, fach- und umweltgerecht entsorgen
Abfallschlüssel nach AVV (Abfallverzeichnis-Verordnung) 170407
die Entsorgungsgebühren werden vom AN übernommen.
Menge: 10,000 to
Leistungsbereichkatalog: 087

**2.4.34 Kabelabfälle**
Kabelabfälle, fach- und umweltgerecht entsorgen
Abfallschlüssel nach AVV (Abfallverzeichnis-Verordnung) 170411
die Entsorgungsgebühren werden vom AN übernommen.
Menge: 3,000 to
Leistungsbereichkatalog: 087

**2.4.35 Dämmmaterialien**
Dämmaterialien IPU/ PS Schaum, Mineralwolle,
nicht hbcd-haltig,
fach- und umweltgerecht entsorgen
Abfallschlüssel nach AVV (Abfallverzeichnis-Verordnung) 170604
die Entsorgungsgebühren werden vom AN übernommen.
Menge: 15,000 to
Leistungsbereichkatalog: 087

**2.4.36 HBCD-haltige Dämmstoffe - Sondermüll**
HBCD-haltige Dämmstoffe - Sondermüll,

Dämmaterialien IPU/ PS Schaum, Mineralwolle,
fach- und umweltgerecht entsorgen
Abfallschlüssel nach AVV (Abfallverzeichnis-Verordnung) 170604
die Entsorgungsgebühren werden vom AN übernommen.
Menge: 3,000 to
Leistungsbereichkatalog: 087

**2.4.37 Baustoffe auf Gipsbasis, Leichtbaustoffe**
Baustoffe auf Gipsbasis, Leichtbaustoffe, fach- und umweltgerecht entsorgen
Abfallschlüssel nach AVV (Abfallverzeichnis-Verordnung) 170802
die Entsorgungsgebühren werden vom AN übernommen.
Menge: 35,000 to
Leistungsbereichkatalog: 087

**2.4.38 Bauschutt mit Sortieraufwand**
Bauschutt mit Sortieraufwand < 10% Vol% Leichtbestandteile, fach- und umweltgerecht entsorgen
Abfallschlüssel nach AVV (Abfallverzeichnis-Verordnung) 170904
die Entsorgungsgebühren werden vom AN übernommen.
Menge: 280,000 to
Leistungsbereichkatalog: 087

**2.4.39 Bau und Abbruchabfälle gemischt**
Bau und Abbruchabfälle gemischt, fach- und umweltgerecht entsorgen
Abfallschlüssel nach AVV (Abfallverzeichnis-Verordnung) 170904
die Entsorgungsgebühren werden vom AN übernommen.
Menge: 150,000 to
Leistungsbereichkatalog: 087

**2.4.40 Verpackungen aus Papier und Pappe**
Verpackungen aus Papier und Pappe, fach- und umweltgerecht entsorgen
Abfallschlüssel nach AVV (Abfallverzeichnis-Verordnung) 150101
die Entsorgungsgebühren werden vom AN übernommen.
Menge: 20,000 to
Leistungsbereichkatalog: 087

**2.4.41 Verpackungen mit Restinhalt, Kunstoff**
Verpackungen mit Restinhalt, Kunstoff, fach- und umweltgerecht entsorgen
Abfallschlüssel nach AVV (Abfallverzeichnis-Verordnung) 150110
die Entsorgungsgebühren werden vom AN übernommen.
Menge: 8,000 to
Leistungsbereichkatalog: 087

**2.4.42 gemischte Siedlungsabfälle**
gemischte Siedlungsabfälle, fach- und umweltgerecht entsorgen
Abfallschlüssel nach AVV (Abfallverzeichnis-Verordnung) 200301
die Entsorgungsgebühren werden vom AN übernommen.
Menge: 15,000 to
Leistungsbereichkatalog: 087

**2.4.43 Wertstoffhof- Polier**
Wertstoffhof- Polier für zusätzliche Leistungen,
die nicht im LV beschrieben wurden.
Menge: 60,000 Std

**2.4.44 Wertstoffhof - Helfer**
Wertstoffhof- Helfer für zusätzliche Leistungen,
die nicht im LV beschrieben wurden.
Menge: 120,000 Std

#### Abschnitt 2.5 Bereitstellung Stapler

**2.5.45 Geländetauglicher Stapler**
Geländetauglichen Stapler mit Palettengabel und Schaufel,
für die Nutzung durch bauseitige Gewerke (z.B. für Transportaufgaben),
liefern und nach Ablauf der Arbeiten wieder abtransportieren,
Zeitpunkt der Anlieferung sowie des Abtransportes in Abstimmung mit der Objektüberwachung
Menge: 1,000 Stk

**2.5.46 Geländetauglicher Stapler Vorhaltung**
Geländetauglichen Stapler aus vorstehender LV-Position mit Palettengabel und Schaufel,
für die Nutzung durch bauseitige Gewerke (z.B. für Transportaufgaben),
vorhalten,
ohne Bedienung

Hinweis:
Betriebsstoffe (Kraftstoff, Hydrauliköle udgl.) werden auf Nachweis gesondert vergütet
Menge: 15,000 Wo

**2.5.47 Gabelstaplerfahrer Stundenlohnarbeiten sämtliche Kosten/Zuschläge**
Stundenlohnarbeiten durch Gabelstaplerfahrer/-in
auf Anordnung des AG ausführen,
der Verrechnungssatz für die jeweilige Arbeitskraft
umfasst sämtliche Aufwendungen wie Lohn- und
Gehaltskosten, Lohn- und Gehaltsnebenkosten, Zuschläge,
lohngebundene und lohnabhängige Kosten, sonstige
Sozialkosten, Gemeinkosten, Wagnis und Gewinn.
Menge: 300,000 Std

### Bereich 3 DOKUMENTATION

#### Abschnitt 3.1 Dokumentation

**3.1.48 Unterlagen Schlussdokumentation**
*** Pauschalposition
Technische Bestandsdokumentation der Ausführung

Die Dokumentation umfasst sämtliche Wiegescheine (getrennt nach Abfall-Arten) sowie das Entsorgungshandbuch.

Zusätzlich ist eine tageweise Fotodokumentation abzugeben.

Die Übergabe erfolgt 2-fach in Papierform und 1-fach digital auf einem Datenträger.
Die Position beinhaltet auch die Einstellung der Dokumentationsunterlagen auf die Projektkommunikationsplattform.
Menge: 1,000 psch

### Bereich 4 STUNDENLOHNARBEITEN

#### Abschnitt 4.1 Stundenlohnarbeiten Sonstiges

**4.1.49 Vorarbeiter/-in Stundenlohnarbeiten sämtliche Kosten/Zuschläge**
STLB-Bau 2010-04 091
Stundenlohnarbeiten durch Vorarbeiter/-in
auf Anordnung des AG ausführen,
der Verrechnungssatz für die jeweilige Arbeitskraft
umfasst sämtliche Aufwendungen wie Lohn- und
Gehaltskosten, Lohn- und Gehaltsnebenkosten, Zuschläge,
lohngebundene und lohnabhängige Kosten, sonstige
Sozialkosten, Gemeinkosten, Wagnis und Gewinn.
Menge: 30,000 h

**4.1.50 Facharbeiter/-in Stundenlohnarbeiten sämtliche Kosten/Zuschläge**
STLB-Bau 2010-04 091
Stundenlohnarbeiten durch Facharbeiter/-in
auf Anordnung des AG ausführen,
der Verrechnungssatz für die jeweilige Arbeitskraft
umfasst sämtliche Aufwendungen wie Lohn- und
Gehaltskosten, Lohn- und Gehaltsnebenkosten, Zuschläge,
lohngebundene und lohnabhängige Kosten, sonstige
Sozialkosten, Gemeinkosten, Wagnis und Gewinn.
Menge: 30,000 h

**4.1.51 Bauhelfer/-in Stundenlohnarbeiten sämtliche Kosten/Zuschläge**
STLB-Bau 2009-10 091
Stundenlohnarbeiten durch Bauhelfer/-in
auf Anordnung des AG ausführen,
der Verrechnungssatz für die jeweilige Arbeitskraft
umfasst sämtliche Aufwendungen wie Lohn- und
Gehaltskosten, Lohn- und Gehaltsnebenkosten, Zuschläge,
lohngebundene und lohnabhängige Kosten, sonstige
Sozialkosten, Gemeinkosten, Wagnis und Gewinn.
Menge: 30,000 h

**4.1.52 An-/Abfahrten**
Anfahrtskosten für geforderte Durchführung vonTätigkeiten die nicht in Verbindung mit LV-Leistungen erbracht werden können.
Vergütet werden die Fahrtkosten unabhängig von der damit verbundenen Fahrtzeit.
Lohnkosten der Mitarbeiter während der Anfahrt werden ebenfalls nicht gesondert vergütet
Der EP beinhaltet An- und Abfahrt.

Hinweis: Anfahrtskosten werden nur vergütet wenn diese in direkter Verbindung mit der Aufforderung durch die Objektüberwachung anfallen und diese schriftlich erfolgt ist.

Die Leistung muss maximal 24 Stunden nach Aufforderung
durch die Objektüberwachung ausgeführt werden.
Menge: 5,000 Stk
